# Laje pré-fabricada unidirecional

- Propriedade do ficheiro: CYPE Ingenieros S.A.
- Formato: FIEBDC-3/2016
- Programa: Gerador de preços para construção civil. CYPE Ingenieros, S.A.
- Data: 17/06/2025
- Âmbito geográfico: Brasil
- Moeda: BRL
- Custos indiretos: 3 %
- Despesas gerais: 13 %
- Lucro: 6 %
- IVA: 17 %

## E Estruturas

### EH Concreto armado

#### EHU Lajes pré-fabricadas e nervuradas unidirecionais

**EHU024** m² Laje pré-fabricada unidirecional.
Laje nervurada de concreto armado, horizontal, com altura livre de piso de até 3 m, altura 12 = 8 + 4 cm, realizado com concreto C25 classe de agressividade ambiental II e tipo de ambiente urbano, brita 1, consistência S100 dosado em central, e concretagem com bomba com um volume total de concreto de 0,069 m³/m², e aço CA-50 na zona de reforço de momentos negativos e conectores de vigotas e vigas de borda, com uma quantidade total de 2 kg/m²; montagem e desmontagem de escoramento formado por pontaletes de madeira, amortizáveis em 10 utilizações e tábuas de madeira maciça, amortizáveis em 10 utilizações; vigota com armadura treliçada (VT); lajota cerâmica (LC), 8x27x20 cm; camada de compressão de 4 cm de espessura, com armadura de distribuição formada por tela eletrossoldada Q 92 15x15 mm de aço CA-60. Inclusive agente filmógeno, para a cura de concretos e argamassas.
Critérios considerados na determinação do preço da unidade de obra: O preço inclui o corte, dobra e montagem da armadura em central de armaduras de obra e a posterior colocação em obra, mas não inclui os pilares nem as vigas.
Inclui: Marcação. Montagem do escoramento. Marcação da geometria da planta sobre a fôrmas. Colocação de vigotas e lajotas. Colocação das armaduras. Concretagem e compactação do concreto. Nivelamento da camada de compressão. Cura do concreto. Desmontagem do escoramento.
Critério de medição de projeto: Superfície medida em verdadeira magnitude desde as faces exteriores das nervuras não estruturais, segundo documentação gráfica de Projeto, descontando as aberturas de superfície maior de 6 m².
Critério de quantitativos de obra: Medir-se-á, em verdadeira magnitude, desde as faces exteriores das nervuras não estruturais, a superfície realmente executada segundo especificações de Projeto, descontando as aberturas de superfície maior de 6 m². Consideram-se incluídos todos os elementos integrantes da estrutura assinalados nos desenhos e detalhes do Projeto.

| Código | Un | Descrição | Rendimento | Preço | Importância |
|---|---|---|---|---|---|
| mt08ebr040g | m | Tábua de madeira serrada, de pinus (pinus spp), de 2,5x10 cm, de 3ª qualidade, segundo ABNT NBR 11700. (material) | 1.414 | 5.03 | 7.112 |
| mt08var200c | kg | Pregos comuns 17x21 com cabeça, de 3 mm de diâmetro e 48 mm de comprimento. (material) | 0.03 | 4.37 | 0.131 |
| mt08ebr055 | m | Pontaletes de madeira serrada, de pinus (pinus spp), de 7,5x7,5 cm, de 2ª qualidade, segundo ABNT NBR 11700. (material) | 0.6 | 10.23 | 6.138 |
| mt07bvb010cb | Un | Lajota cerâmica (LC), 8x27x20 cm, segundo ABNT NBR 14859-2. (material) | 12.5 | 0.66 | 8.250 |
| mt07vbr010b | m | Vigota com armadura treliçada (VT), de 12x8 cm de seção e até 4 m de comprimento, segundo ABNT NBR 14859-1 e ABNT NBR 14859-3. (material) | 2.5 | 9.47 | 23.675 |
| mt07aco070f | kg | Aço em barras nervuradas, CA-50, de vários diâmetros, segundo ABNT NBR 7480. (material) | 2.1 | 11.78 | 24.738 |
| mt08var050 | kg | Arame galvanizado para atar, de 1,30 mm de diâmetro. (material) | 0.024 | 3.83 | 0.092 |
| mt07ame060ccb | m² | Tela eletrossoldada Q 92 15x15 cm, com fios longitudinais de 4,2 mm de diâmetro e fios transversais de 4,2 mm de diâmetro, aço CA-60, segundo ABNT NBR 7481. (material) | 1.1 | 20.34 | 22.374 |
| mt10haf080iec | m³ | Concreto C25 classe de agressividade ambiental II e tipo de ambiente urbano, brita 1, consistência S100, dosado em central, segundo ABNT NBR 8953. (material) | 0.072 | 347.46 | 25.017 |
| mt08cur020a | l | Agente filmógeno, para a cura de concretos e argamassas. (material) | 0.15 | 3.99 | 0.599 |
| mq06bhe010 | h | Caminhão bomba estacionado na obra, para bombeamento de concreto. (equipamento) | 0.009 | 744.87 | 6.704 |
| mo043 | h | Armador. (mão de obra) | 0.025 | 33.07 | 0.827 |
| mo090 | h | Ajudante de armador. (mão de obra) | 0.027 | 31.41 | 0.848 |
| mo045 | h | Oficial de trabalhos de concretagem. (mão de obra) | 0.005 | 33.07 | 0.165 |
| mo092 | h | Ajudante de trabalhos concretagem. (mão de obra) | 0.022 | 31.41 | 0.691 |
| % | % | Custos diretos complementares | 2 % | 127.361 | 2.547 |
|  |  | Custos diretos |  |  | 129.908 |

Resíduos:
- colocação: mt08ebr040g Tábua de madeira serrada, de pinus (pinus spp), de 2,5x10 cm, de 3ª qualidade, segundo ABNT NBR 11700; fator de resíduo 0.003
- colocação: mt08var200c Pregos comuns 17x21 com cabeça, de 3 mm de diâmetro e 48 mm de comprimento; fator de resíduo 0.0045
- colocação: mt08ebr055 Pontaletes de madeira serrada, de pinus (pinus spp), de 7,5x7,5 cm, de 2ª qualidade, segundo ABNT NBR 11700; fator de resíduo 0.00299704
- colocação: mt07bvb010cb Lajota cerâmica (LC), 8x27x20 cm, segundo ABNT NBR 14859-2; fator de resíduo 0.0578
- colocação: mt07vbr010b; fator de resíduo 0.0252
- colocação: mt07aco070f Aço em barras nervuradas, CA-50, de vários diâmetros, segundo ABNT NBR 7480; fator de resíduo 0.0075
- colocação: mt08var050 Arame galvanizado para atar, de 1,30 mm de diâmetro; fator de resíduo 0.0038
- colocação: mt07ame060ccb; fator de resíduo 0.00943986
- colocação: mt10haf080iec; fator de resíduo 0.00120403

## Recursos

**mt08ebr040g** m Tábua de madeira serrada, de pinus (pinus spp), de 2,5x10 cm, de 3ª qualidade, segundo ABNT NBR 11700
Dados técnicos: Custo energético 62.733 MJ; Emissão de CO2 -1.843 kg; Código LER 17 02 01; Massa do elemento 1.4 kg; Volume 0.001273 m3
Resíduos:
- embalagem: re170203 Plástico. (componente de resíduo); rendimento 0.001 kg; Código LER 17 02 03; Massa do elemento 1 kg; Volume 0.001667 m3

**mt08var200c** kg Pregos comuns 17x21 com cabeça, de 3 mm de diâmetro e 48 mm de comprimento
Dados técnicos: Custo energético 14.060 MJ; Emissão de CO2 0.570 kg; Código LER 17 04 05; Massa do elemento 1 kg; Volume 0.000476 m3

**mt08ebr055** m Pontaletes de madeira serrada, de pinus (pinus spp), de 7,5x7,5 cm, de 2ª qualidade, segundo ABNT NBR 11700
Dados técnicos: Custo energético 151.095 MJ; Emissão de CO2 -4.450 kg; Código LER 17 02 01; Massa do elemento 3.375 kg; Volume 0.003068 m3
Resíduos:
- embalagem: re170203 Plástico; rendimento 0.001 kg

**mt07bvb010cb** Un Lajota cerâmica (LC), 8x27x20 cm, segundo ABNT NBR 14859-2
Dados técnicos: Custo energético 20.249 MJ; Emissão de CO2 1.526 kg; Código LER 17 01 03; Massa do elemento 6.36 kg; Volume 0.005088 m3
Resíduos:
- embalagem: re170201 Madeira. (componente de resíduo); rendimento 0.013 kg; Código LER 17 02 01; Massa do elemento 1 kg; Volume 0.000909 m3
- embalagem: re170203 Plástico; rendimento 0.005 kg

**mt07vbr010b** m Vigota com armadura treliçada (VT)
Dados técnicos: Custo energético 31.139 MJ; Emissão de CO2 3.143 kg; Código LER 17 01 01; Massa do elemento 19.2 kg; Volume 0.0128 m3
Resíduos:
- embalagem: re170201 Madeira; rendimento 0.014 kg
- embalagem: re170203 Plástico; rendimento 0.06 kg

**mt07aco070f** kg Aço em barras nervuradas, CA-50, de vários diâmetros, segundo ABNT NBR 7480
Dados técnicos: Custo energético 12.720 MJ; Emissão de CO2 0.530 kg; Código LER 17 04 05; Massa do elemento 1 kg; Volume 0.000476 m3

**mt08var050** kg Arame galvanizado para atar, de 1,30 mm de diâmetro
Dados técnicos: Custo energético 25.100 MJ; Emissão de CO2 2.560 kg; Código LER 17 04 05; Massa do elemento 1 kg; Volume 0.000476 m3

**mt07ame060ccb** m² Tela eletrossoldada Q 92 15x15 cm
Dados técnicos: Custo energético 43.734 MJ; Emissão de CO2 0.015 kg; Código LER 17 04 05; Massa do elemento 1.48 kg; Volume 0.000705 m3

**mt10haf080iec** m³ Concreto C25 classe de agressividade ambiental II e tipo de ambiente urbano
Dados técnicos: Custo energético 1876.000 MJ; Emissão de CO2 234.500 kg; Código LER 17 01 01; Massa do elemento 2345 kg; Volume 1.563333 m3
