# Laje de painéis alveolares pré-fabricados de concreto protendido

- Propriedade do ficheiro: CYPE Ingenieros S.A.
- Formato: FIEBDC-3/2016
- Programa: Gerador de preços para construção civil. CYPE Ingenieros, S.A.
- Data: 17/06/2025
- Âmbito geográfico: Brasil
- Moeda: BRL
- Custos indiretos: 3 %
- Despesas gerais: 13 %
- Lucro: 6 %
- IVA: 17 %

## E Estruturas

### EP Concreto pré-fabricado

#### EPF Lajes

**EPF010** m² Laje de painéis alveolares pré-fabricados de concreto protendido.
Laje de 20 cm de altura, realizada com painéis alveolares pré-fabricados de concreto protendido, de 20 cm de altura e 120 cm de largura, com momento fletor resistente de 17 kN·m/m, com altura livre de piso de até 3 m, apoiada diretamente sobre vigas altas ou muros de carga; rejuntamento entre painéis alveolares e zonas de ligação com apoios, realizados com concreto C25 classe de agressividade ambiental II e tipo de ambiente urbano, brita 1, consistência S100 dosado em central, e concretagem com bomba, e aço CA-50 em zona de negativos, com uma quantidade aproximada de 4 kg/m². Inclusive peças de aço EN 10025 S275JR tipo Omega, em posição invertida, laminado a quente, com recobrimento galvanizado, 1 kg/m², para o apoio das placas nas aberturas da laje e arame de atar.
Critérios considerados na determinação do preço da unidade de obra: O preço inclui o corte, dobra e montagem da armadura em central de armaduras de obra e a posterior colocação em obra, mas não inclui os apoios nem os pilares.
Inclui: Marcação da geometria da planta. Montagem dos painéis alveolares através de grua. Ligação da laje com os seus apoios. Cortes, furos e aberturas. Colocação das armaduras com separadores certificados. Concretagem e compactação do concreto. Cura do concreto.
Critério de medição de projeto: Superfície medida em verdadeira magnitude desde as faces exteriores das vigas de borda do perímetro, segundo documentação gráfica de Projeto, descontando as aberturas de superfície maior de 6 m².
Critério de quantitativos de obra: Medir-se-á, em verdadeira magnitude, desde as faces exteriores das vigas perimetrais, a superfície realmente executada segundo especificações de Projeto, descontando as aberturas de superfície maior de 6 m².

| Código | Un | Descrição | Rendimento | Preço | Importância |
|---|---|---|---|---|---|
| mt07pha020cd1c | m² | Painel alveolar pré-fabricado de concreto protendido de 20 cm de altura e 120 cm de largura, com junta lateral aberta superiormente, momento fletor resistente de 17 kN·m por m de largura. (material) | 1 | 149.14 | 149.140 |
| mt07ala000ha | kg | Aço laminado A 572 Grau 42, em perfis laminados a quente, segundo ASTM A 572, peças simples, para aplicações estruturais, acabamento com primer antioxidante. Trabalhado e montado em oficina, para colocar em obra. (material) | 1 | 3.69 | 3.690 |
| mt07aco070f | kg | Aço em barras nervuradas, CA-50, de vários diâmetros, segundo ABNT NBR 7480. (material) | 4.2 | 11.78 | 49.476 |
| mt08var050 | kg | Arame galvanizado para atar, de 1,30 mm de diâmetro. (material) | 0.056 | 3.83 | 0.214 |
| mt10haf080iec | m³ | Concreto C25 classe de agressividade ambiental II e tipo de ambiente urbano, brita 1, consistência S100, dosado em central, segundo ABNT NBR 8953. (material) | 0.011 | 347.46 | 3.822 |
| mq07gte010c | h | Guindaste móvel de braço telescópico com uma capacidade de elevação de 30 t e 27 m de altura máxima de trabalho. (equipamento) | 0.16 | 293.57 | 46.971 |
| mq06bhe010 | h | Caminhão bomba estacionado na obra, para bombeamento de concreto. (equipamento) | 0.001 | 744.87 | 0.745 |
| mo046 | h | Montador de estruturas pré-fabricadas de concreto. (mão de obra) | 0.167 | 33.07 | 5.523 |
| mo093 | h | Ajudante de montador de estruturas pré-fabricadas de concreto. (mão de obra) | 0.167 | 31.41 | 5.245 |
| mo043 | h | Armador. (mão de obra) | 0.059 | 33.07 | 1.951 |
| mo090 | h | Ajudante de armador. (mão de obra) | 0.054 | 31.41 | 1.696 |
| mo045 | h | Oficial de trabalhos de concretagem. (mão de obra) | 0.001 | 33.07 | 0.033 |
| mo092 | h | Ajudante de trabalhos concretagem. (mão de obra) | 0.002 | 31.41 | 0.063 |
| % | % | Custos diretos complementares | 2 % | 268.569 | 5.371 |
|  |  | Custos diretos |  |  | 273.940 |

Resíduos:
- colocação: mt07pha020cd1c; fator de resíduo 0.0154021
- colocação: mt07ala000ha; fator de resíduo 0.006062
- colocação: mt07aco070f Aço em barras nervuradas, CA-50, de vários diâmetros, segundo ABNT NBR 7480; fator de resíduo 0.0075
- colocação: mt08var050 Arame galvanizado para atar, de 1,30 mm de diâmetro; fator de resíduo 0.0038
- colocação: mt10haf080iec; fator de resíduo 0.00120403

## Recursos

**mt07pha020cd1c** m² Painel alveolar pré-fabricado de concreto protendido de 20 cm de altura e 120 cm de largura
Dados técnicos: Custo energético 450.770 MJ; Emissão de CO2 40.026 kg; Código LER 17 01 01; Massa do elemento 267 kg; Volume 0.178 m3
Resíduos:
- embalagem: re170201 Madeira. (componente de resíduo); rendimento 0.724 kg; Código LER 17 02 01; Massa do elemento 1 kg; Volume 0.000909 m3
- embalagem: re170203 Plástico. (componente de resíduo); rendimento 0.275 kg; Código LER 17 02 03; Massa do elemento 1 kg; Volume 0.001667 m3

**mt07ala000ha** kg Aço laminado A 572 Grau 42
Dados técnicos: Custo energético 14.060 MJ; Emissão de CO2 0.570 kg; Código LER 17 04 05; Massa do elemento 1 kg; Volume 0.000476 m3

**mt07aco070f** kg Aço em barras nervuradas, CA-50, de vários diâmetros, segundo ABNT NBR 7480
Dados técnicos: Custo energético 12.720 MJ; Emissão de CO2 0.530 kg; Código LER 17 04 05; Massa do elemento 1 kg; Volume 0.000476 m3

**mt08var050** kg Arame galvanizado para atar, de 1,30 mm de diâmetro
Dados técnicos: Custo energético 25.100 MJ; Emissão de CO2 2.560 kg; Código LER 17 04 05; Massa do elemento 1 kg; Volume 0.000476 m3

**mt10haf080iec** m³ Concreto C25 classe de agressividade ambiental II e tipo de ambiente urbano
Dados técnicos: Custo energético 1876.000 MJ; Emissão de CO2 234.500 kg; Código LER 17 01 01; Massa do elemento 2345 kg; Volume 1.563333 m3
