# Impregnação para a proteção do concreto armado contra a corrosão

- Propriedade do ficheiro: CYPE INGENIEROS, S.A.
- Formato: FIEBDC-3/2002
- Âmbito geográfico: Brasil
- Moeda: BRL
- Custos indiretos: 3.00 %
- Despesas gerais: 13.00 %
- Lucro: 6.00 %
- IVA: 17.00 %

## E Estruturas

### EH Concreto armado

#### EHO Proteções

**EHO040** m² Impregnação para a proteção do concreto armado contra a corrosão.
Aplicação manual de duas demãos de impregnação incolor inibidora da corrosão por migração, (rendimento: 0,5 kg/m²), para a proteção do concreto armado contra a corrosão.
Inclui: Limpeza da superfície suporte. Aplicação do produto.
Critério de medição de projeto: Superfície medida segundo documentação gráfica de Projeto.
Critério de quantitativos de obra: Medir-se-á a superfície realmente executada segundo especificações de Projeto.

| Código | Un | Descrição | Rendimento | Preço | Importância |
|---|---|---|---|---|---|
| mt27tsd040b | kg | Impregnação incolor inibidora da corrosão por migração, para a proteção contra a corrosão de elementos de concreto armado e protendido. (material) | 0.500 | 33.84 | 16.92 |
| mo020 | h | Pedreiro. (mão de obra) | 0.193 | 33.34 | 6.43 |
| mo113 | h | Auxiliar de serviços gerais. (mão de obra) | 0.193 | 28.94 | 5.59 |
| % | % | Custos diretos complementares | 2 % | 28.94 | 0.58 |
|  |  | Custos diretos |  |  | 29.52 |
