# Pilar retangular ou quadrado de concreto armado

- Propriedade do ficheiro: CYPE INGENIEROS, S.A.
- Formato: FIEBDC-3/2002
- Âmbito geográfico: Brasil
- Moeda: BRL
- Custos indiretos: 3.00 %
- Despesas gerais: 13.00 %
- Lucro: 6.00 %
- IVA: 17.00 %

## E Estruturas

### EH Concreto armado

#### EHS Pilares

**EHS010** m³ Pilar retangular ou quadrado de concreto armado.
Pilar de seção retangular ou quadrada de concreto armado, de 30x30 cm de seção média, realizado com concreto C25 classe de agressividade ambiental II e tipo de ambiente urbano, brita 1, consistência S100 dosado em central, e concretagem com bomba, e aço CA-50, com uma quantidade aproximada de 120 kg/m³; montagem e desmontagem de sistema de escoramento e fôrmas, em piso de até 3 m de altura livre, formado por: superfície moldante de painéis de madeira compensada, resinados de 12 mm de espessura, amortizáveis em 12 utilizações; sarrafos de madeira serrada, amortizáveis em 4 utilizações; gravatas metálicas de 1 m de comprimento, amortizáveis em 150 utilizações e estrutura suporte vertical de escoras aprumadoras metálicas, amortizáveis em 150 utilizações. Inclusive arame de atar, separadores, líquido desmoldante para evitar a aderência do concreto às fôrmas e perfis quebra arestas para biselamento de cantos.
Critérios considerados na determinação do preço da unidade de obra: O preço inclui o corte, dobra e montagem da armadura em central de armaduras de obra e a posterior colocação em obra.
Inclui: Marcação. Colocação das armaduras com separadores certificados. Montagem do sistema de escoramento e fôrmas. Concretagem e compactação do concreto. Desmontagem do sistema de escoramento e fôrmas. Cura do concreto.
Critério de medição de projeto: Volume medido segundo documentação gráfica de Projeto.
Critério de quantitativos de obra: Medir-se-á o volume realmente executado segundo especificações de Projeto.

| Código | Un | Descrição | Rendimento | Preço | Importância |
|---|---|---|---|---|---|
| mt07sep010ac | Un | Separador certificado de plástico, para armaduras de pilares de vários diâmetros. (material) | 12.000 | 0.22 | 2.64 |
| mt07aco070f | kg | Aço em barras nervuradas, CA-50, de vários diâmetros, segundo ABNT NBR 7480. (material) | 126.000 | 11.78 | 1484.28 |
| mt08var050 | kg | Arame galvanizado para atar, de 1,30 mm de diâmetro. (material) | 0.840 | 3.83 | 3.22 |
| mt08ebr010c | m² | Painel de madeira compensada, resinado de 12 mm de espessura, com faces e bordas retas revestidas com resina fenólica, segundo NBR ISO 1096. (material) | 1.333 | 17.08 | 22.77 |
| mt08ebr050 | m | Sarrafo de madeira serrada, de pinus (pinus spp), de 2,5x7 cm, de 2ª qualidade, segundo ABNT NBR 11700. (material) | 7.333 | 3.36 | 24.64 |
| mt08ebr035a | Un | Escora aprumadora metálica, telescópica, com extremidades articuladas, de até 3 m de comprimento. (material) | 0.099 | 72.85 | 7.21 |
| mt08ebr080 | Un | Conjunto constituído por barra de ancoragem roscada de 5/8" de diâmetro, tubo distanciador de PVC e porcas tipo borboleta. (material) | 0.169 | 23.79 | 4.02 |
| mt08ebr090c | Un | Gravata metálica para fôrmas de pilares, de 1 m de comprimento. (material) | 0.169 | 8.22 | 1.39 |
| mt08var200c | kg | Pregos comuns 17x21 com cabeça, de 3 mm de diâmetro e 48 mm de comprimento. (material) | 0.933 | 4.37 | 4.08 |
| mt08var040a | Un | Perfil quebra arestas de PVC, de várias dimensões e 2500 mm de comprimento. (material) | 17.800 | 1.41 | 25.10 |
| mt08dba010b | l | Agente desmoldante, à base de óleos especiais, emulsionante em água, para fôrmas metálicas, fenólicas ou de madeira. (material) | 0.400 | 4.60 | 1.84 |
| mt10haf080iec | m³ | Concreto C25 classe de agressividade ambiental II e tipo de ambiente urbano, brita 1, consistência S100, dosado em central, segundo ABNT NBR 8953. (material) | 1.050 | 347.46 | 364.83 |
| mq06bhe010 | h | Caminhão bomba estacionado na obra, para bombeamento de concreto. (equipamento) | 0.183 | 744.87 | 136.31 |
| op00ciz020 |  | Guilhotina para aço em barras nervuradas. | 1.000 | 0.00 | 0.00 |
| op00ata010 |  | Máquina de amarrar ferro. | 1.000 | 0.00 | 0.00 |
| op00sie020 |  | Serra de disco fixo, para mesa de trabalho. | 1.000 | 0.00 | 0.00 |
| au00auh040 |  | Vibrador de concreto, elétrico. | 1.000 | 0.00 | 0.00 |
| au00auh030 |  | Torre de concretagem. | 1.000 | 0.00 | 0.00 |
| mo044 | h | Montador de fôrmas. (mão de obra) | 5.953 | 33.07 | 196.87 |
| mo091 | h | Ajudante de montador de fôrmas. (mão de obra) | 5.953 | 31.41 | 186.98 |
| mo043 | h | Armador. (mão de obra) | 1.112 | 33.07 | 36.77 |
| mo090 | h | Ajudante de armador. (mão de obra) | 1.236 | 31.41 | 38.82 |
| mo045 | h | Oficial de trabalhos de concretagem. (mão de obra) | 0.129 | 33.07 | 4.27 |
| mo092 | h | Ajudante de trabalhos concretagem. (mão de obra) | 0.515 | 31.41 | 16.18 |
| % | % | Custos diretos complementares | 2 % | 2562.22 | 51.24 |
|  |  | Custos diretos |  |  | 2613.46 |
