# Viga de concreto armado

- Propriedade do ficheiro: CYPE INGENIEROS, S.A.
- Formato: FIEBDC-3/2002
- Âmbito geográfico: Brasil
- Moeda: BRL
- Custos indiretos: 3.00 %
- Despesas gerais: 13.00 %
- Lucro: 6.00 %
- IVA: 17.00 %

## E Estruturas

### EH Concreto armado

#### EHV Vigas

**EHV010** m³ Viga de concreto armado.
Viga alta, reta, de concreto armado, de 40x60 cm, realizada com concreto C25 classe de agressividade ambiental II e tipo de ambiente urbano, brita 1, consistência S100 dosado em central, e concretagem com bomba, e aço CA-50, com uma quantidade aproximada de 150 kg/m³; montagem e desmontagem do sistema de escoramento e fôrmas, em piso de até 3 m de altura livre, formado por: superfície moldante de painéis de madeira compensada, resinados de 12 mm de espessura, amortizáveis em 12 utilizações; sarrafos de madeira serrada, amortizáveis em 4 utilizações; estrutura suporte de pontaletes de madeira, amortizáveis em 10. Inclusive arame de atar, separadores e líquido desmoldante, para evitar a aderência do concreto às fôrmas.
Critérios considerados na determinação do preço da unidade de obra: O preço inclui o corte, dobra e montagem da armadura em central de armaduras de obra e a posterior colocação em obra.
Inclui: Marcação. Montagem do sistema de escoramento e fôrmas. Colocação das armaduras com separadores certificados. Concretagem e compactação do concreto. Cura do concreto. Desmontagem do sistema de escoramento e fôrmas.
Critério de medição de projeto: Volume medido segundo documentação gráfica de Projeto.
Critério de quantitativos de obra: Medir-se-á o volume realmente executado segundo especificações de Projeto.

| Código | Un | Descrição | Rendimento | Preço | Importância |
|---|---|---|---|---|---|
| mt08ebr010c | m² | Painel de madeira compensada, resinado de 12 mm de espessura, com faces e bordas retas revestidas com resina fenólica, segundo NBR ISO 1096. (material) | 0.399 | 17.08 | 6.81 |
| mt08ebr055 | m | Pontaletes de madeira serrada, de pinus (pinus spp), de 7,5x7,5 cm, de 2ª qualidade, segundo ABNT NBR 11700. (material) | 3.083 | 10.23 | 31.54 |
| mt08ebr050 | m | Sarrafo de madeira serrada, de pinus (pinus spp), de 2,5x7 cm, de 2ª qualidade, segundo ABNT NBR 11700. (material) | 2.896 | 3.36 | 9.73 |
| mt08var200c | kg | Pregos comuns 17x21 com cabeça, de 3 mm de diâmetro e 48 mm de comprimento. (material) | 0.167 | 4.37 | 0.73 |
| mt08dba010b | l | Agente desmoldante, à base de óleos especiais, emulsionante em água, para fôrmas metálicas, fenólicas ou de madeira. (material) | 0.125 | 4.60 | 0.58 |
| mt07aco020c | Un | Separador certificado para vigas. (material) | 4.000 | 0.23 | 0.92 |
| mt07aco070f | kg | Aço em barras nervuradas, CA-50, de vários diâmetros, segundo ABNT NBR 7480. (material) | 157.500 | 11.78 | 1855.35 |
| mt08var050 | kg | Arame galvanizado para atar, de 1,30 mm de diâmetro. (material) | 1.650 | 3.83 | 6.32 |
| mt10haf080iec | m³ | Concreto C25 classe de agressividade ambiental II e tipo de ambiente urbano, brita 1, consistência S100, dosado em central, segundo ABNT NBR 8953. (material) | 1.050 | 347.46 | 364.83 |
| mq06bhe010 | h | Caminhão bomba estacionado na obra, para bombeamento de concreto. (equipamento) | 0.170 | 744.87 | 126.63 |
| op00ciz020 |  | Guilhotina para aço em barras nervuradas. | 1.000 | 0.00 | 0.00 |
| op00ata010 |  | Máquina de amarrar ferro. | 1.000 | 0.00 | 0.00 |
| op00sie020 |  | Serra de disco fixo, para mesa de trabalho. | 1.000 | 0.00 | 0.00 |
| au00auh040 |  | Vibrador de concreto, elétrico. | 1.000 | 0.00 | 0.00 |
| mo044 | h | Montador de fôrmas. (mão de obra) | 2.682 | 33.07 | 88.69 |
| mo091 | h | Ajudante de montador de fôrmas. (mão de obra) | 2.682 | 31.41 | 84.24 |
| mo043 | h | Armador. (mão de obra) | 1.854 | 33.07 | 61.31 |
| mo090 | h | Ajudante de armador. (mão de obra) | 2.008 | 31.41 | 63.07 |
| mo045 | h | Oficial de trabalhos de concretagem. (mão de obra) | 0.109 | 33.07 | 3.60 |
| mo092 | h | Ajudante de trabalhos concretagem. (mão de obra) | 0.431 | 31.41 | 13.54 |
| % | % | Custos diretos complementares | 2 % | 2717.89 | 54.36 |
|  |  | Custos diretos |  |  | 2772.25 |
