# Enchimento e nivelação com argamassa do tipo Grout

- Propriedade do ficheiro: CYPE INGENIEROS, S.A.
- Formato: FIEBDC-3/2002
- Âmbito geográfico: Brasil
- Moeda: BRL
- Custos indiretos: 3.00 %
- Despesas gerais: 13.00 %
- Lucro: 6.00 %
- IVA: 17.00 %

## E Estruturas

### EH Concreto armado

#### EHY Reparações

**EHY080** m² Enchimento e nivelação com argamassa do tipo Grout.
Enchimento e nivelação de 5 mm de espessura com argamassa seca de retração compensada, SikaGrout 110 Inject "SIKA", composta de cimento e aditivos especiais, isenta de cloretos, para utilização geral, sobre a superfície de um elemento estrutural de concreto endurecido.
Inclui: Marcação. Limpeza da superfície suporte. Preparação da mistura. Descarga da camada de argamassa. Cura da argamassa. Limpeza dos restos gerados.
Critério de medição de projeto: Superfície medida segundo documentação gráfica de Projeto.
Critério de quantitativos de obra: Medir-se-á a superfície realmente executada segundo especificações de Projeto.

| Código | Un | Descrição | Rendimento | Preço | Importância |
|---|---|---|---|---|---|
| mt09reh360l | kg | Argamassa seca de retração compensada, SikaGrout 110 Inject "SIKA", composta de cimento e aditivos especiais, isenta de cloretos, para utilização geral, para enchimento de cabos de pós-tensionamento, ancoragens de maquinaria e injeção em fissuras. (material) | 11.000 | 2.42 | 26.62 |
| mt08aaa010a | m³ | Água. (material) | 0.010 | 3.83 | 0.04 |
| mo020 | h | Pedreiro. (mão de obra) | 0.277 | 33.34 | 9.24 |
| mo113 | h | Auxiliar de serviços gerais. (mão de obra) | 0.277 | 28.94 | 8.02 |
| % | % | Custos diretos complementares | 2 % | 43.92 | 0.88 |
|  |  | Custos diretos |  |  | 44.80 |
