# Reparação de arremate de laje de concreto armado, através de enchimento com concreto armado

- Propriedade do ficheiro: CYPE INGENIEROS, S.A.
- Formato: FIEBDC-3/2002
- Âmbito geográfico: Brasil
- Moeda: BRL
- Custos indiretos: 3.00 %
- Despesas gerais: 13.00 %
- Lucro: 6.00 %
- IVA: 17.00 %

## E Estruturas

### EH Concreto armado

#### EHY Reparações

**EHY091** m Reparação de arremate de laje de concreto armado, através de enchimento com concreto armado.
Reparação de arremate de laje de concreto armado, de altura 30 cm, através de picagem do concreto deteriorado com martelo elétrico, eliminando o concreto em mau estado até alcançar as armaduras; saneamento das armaduras que ficaram a descoberto com projeção a seco de jato de partículas de material abrasivo (silicato de alumínio), eliminando a sujeira superficial, a ferrugem e toda substância que possa diminuir a aderência entre as armaduras e o material de reparação a aplicar, até alcançar um grau de preparação Sa 2 ½ segundo ISO 8501-1; aplicação manual de argamassa monocomponente à base de cimento, inibidores de corrosão e polímeros em pó, para a proteção e passivação de armaduras de aço, e como ponte de aderência entre argamassa de reparação e concreto existente, garantindo a aderência entre ambos, com 1,5 kg/m² de consumo médio; enchimento da laje com concreto armado, realizada com concreto C25 classe de agressividade ambiental II e tipo de ambiente urbano, brita 0, consistência S100 dosado em central, e concretagem com bomba e aço CA-50, com uma quantidade de 5 kg/m, com ancoragem química estrutural, através de perfuração de 10 mm de diâmetro e 85 mm de profundidade, enchimento do orifício com injeção de resina epóxi, livre de estireno, aplicada com boca de dosagem e mistura automática, e posterior inserção de barra roscada com porca e arruela de aço galvanizado qualidade 5.8, segundo ISO 898-1, de 8 mm de diâmetro e 110 mm de comprimento.
Critérios considerados na determinação do preço da unidade de obra: O preço inclui o montagem e desmontagem do sistema de escoramento e fôrmas e o deslocamento, montagem e desmontagem em obra do equipamento de projeção.
Inclui: Marcação da zona a sanear. Picagem da superfície com martelo elétrico. Limpeza da superfície suporte. Aplicação do dissolvente de gorduras. Montagem e preparação do equipamento de projeção. Aplicação mecânica do jato abrasivo. Desmontagem do equipamento de projeção. Preparação da mistura de primer. Aplicação do primer. Implantação da ancoragem. Realização do furo. Limpeza da superfície. Aplicação da resina. Colocação da armadura. Montagem do sistema de escoramento e fôrmas. Concretagem e compactação do concreto. Cura do concreto. Desmontagem do sistema de escoramento e fôrmas. Remoção e acumulação dos restos gerados. Carga manual do entulho gerado em caminhão ou caçamba.
Critério de medição de projeto: Comprimento medido segundo documentação gráfica de Projeto.
Critério de quantitativos de obra: Medir-se-á o comprimento realmente executado segundo especificações de Projeto.

| Código | Un | Descrição | Rendimento | Preço | Importância |
|---|---|---|---|---|---|
| mt08lim050 | l | Dissolvente de tricloroetileno, para óleos, gorduras e resinas. (material) | 0.030 | 24.62 | 0.74 |
| mt08lim010a | kg | Abrasivo para limpeza através de jato a pressão, formado por partículas de silicato de alumínio. (material) | 1.050 | 0.65 | 0.68 |
| mt09rem080b | kg | Argamassa monocomponente à base de cimento, inibidores de corrosão e polímeros em pó, para a proteção e passivação de armaduras de aço, e como ponte de aderência entre argamassa de reparação e concreto existente. (material) | 0.450 | 8.74 | 3.93 |
| mt26reh305aa | Un | Ancoragem composta por barra roscada de aço galvanizado qualidade 5.8, segundo ISO 898-1 de 8 mm de diâmetro, e 110 mm de comprimento, porca e arruela, para fixações sobre estruturas de concreto. (material) | 1.000 | 2.70 | 2.70 |
| mt26reh100d | Un | Cartucho de 400 ml de resina epóxi, livre de estireno, de dois componentes, com dosificador e boca de mistura automática, para ancoragens estruturais verticais e horizontais. (material) | 0.851 | 63.68 | 54.19 |
| mt07aco070f | kg | Aço em barras nervuradas, CA-50, de vários diâmetros, segundo ABNT NBR 7480. (material) | 5.000 | 11.78 | 58.90 |
| mt10haf080idc | m³ | Concreto C25 classe de agressividade ambiental II e tipo de ambiente urbano, brita 0, consistência S100, dosado em central, segundo ABNT NBR 8953. (material) | 0.024 | 357.88 | 8.59 |
| mt50spa052b | m | Pranchão de madeira de pinho, de 20x7,2 cm. (material) | 0.200 | 16.13 | 3.23 |
| mt50spa101 | kg | Pregos de aço. (material) | 0.009 | 4.78 | 0.04 |
| mt50spa081a | Un | Escora metálica telescópica, até 3 m de altura. (material) | 0.013 | 49.12 | 0.64 |
| mq05mai030 | h | Martelo pneumático. (equipamento) | 0.313 | 17.87 | 5.59 |
| mq05pdm110 | h | Compressor portátil diesel média pressão 10 m³/min. (equipamento) | 0.156 | 30.32 | 4.73 |
| mq08lch010 | h | Equipamento de jato de areia à pressão. (equipamento) | 0.035 | 12.53 | 0.44 |
| mq06bhe010 | h | Caminhão bomba estacionado na obra, para bombeamento de concreto. (equipamento) | 0.001 | 744.87 | 0.74 |
| op00ciz020 |  | Guilhotina para aço em barras nervuradas. | 1.000 | 0.00 | 0.00 |
| op00ata010 |  | Máquina de amarrar ferro. | 1.000 | 0.00 | 0.00 |
| au00auh040 |  | Vibrador de concreto, elétrico. | 1.000 | 0.00 | 0.00 |
| mo020 | h | Pedreiro. (mão de obra) | 0.966 | 33.34 | 32.21 |
| mo113 | h | Auxiliar de serviços gerais. (mão de obra) | 0.966 | 28.94 | 27.96 |
| % | % | Custos diretos complementares | 2 % | 205.31 | 4.11 |
|  |  | Custos diretos |  |  | 209.42 |
