# Impregnação para a proteção do concreto armado contra a corrosão

- Propriedade do ficheiro: CYPE Ingenieros S.A.
- Formato: FIEBDC-3/2016
- Programa: Gerador de preços para construção civil. CYPE Ingenieros, S.A.
- Data: 17/06/2025
- Âmbito geográfico: Brasil
- Moeda: BRL
- Custos indiretos: 3 %
- Despesas gerais: 13 %
- Lucro: 6 %
- IVA: 17 %

## E Estruturas

### EH Concreto armado

#### EHO Proteções

**EHO040** m² Impregnação para a proteção do concreto armado contra a corrosão.
Aplicação manual de duas demãos de impregnação incolor inibidora da corrosão por migração, (rendimento: 0,5 kg/m²), para a proteção do concreto armado contra a corrosão.
Inclui: Limpeza da superfície suporte. Aplicação do produto.
Critério de medição de projeto: Superfície medida segundo documentação gráfica de Projeto.
Critério de quantitativos de obra: Medir-se-á a superfície realmente executada segundo especificações de Projeto.

| Código | Un | Descrição | Rendimento | Preço | Importância |
|---|---|---|---|---|---|
| mt27tsd040b | kg | Impregnação incolor inibidora da corrosão por migração, para a proteção contra a corrosão de elementos de concreto armado e protendido. (material) | 0.5 | 33.84 | 16.920 |
| mo020 | h | Pedreiro. (mão de obra) | 0.193 | 33.34 | 6.435 |
| mo113 | h | Auxiliar de serviços gerais. (mão de obra) | 0.193 | 28.94 | 5.585 |
| % | % | Custos diretos complementares | 2 % | 28.940 | 0.579 |
|  |  | Custos diretos |  |  | 29.519 |

Resíduos:
- colocação: mt27tsd040b; fator de resíduo 0.036176

## Recursos

**mt27tsd040b** kg Impregnação incolor inibidora da corrosão por migração
Dados técnicos: Custo energético 35.975 MJ; Emissão de CO2 1.181 kg; Código LER 17 09 04; Massa do elemento 1 kg; Volume 0.000667 m3
Resíduos:
- embalagem: re150101 Embalagens de papel e cartão. (componente de resíduo); rendimento 0.001 kg; Código LER 15 01 01; Massa do elemento 1 kg; Volume 0.001333 m3
- embalagem: re170203 Plástico. (componente de resíduo); rendimento 0.023 kg; Código LER 17 02 03; Massa do elemento 1 kg; Volume 0.001667 m3
