# Laje nervurada bidirecional com molde recuperável

- Propriedade do ficheiro: CYPE Ingenieros S.A.
- Formato: FIEBDC-3/2016
- Programa: Gerador de preços para construção civil. CYPE Ingenieros, S.A.
- Data: 17/06/2025
- Âmbito geográfico: Brasil
- Moeda: BRL
- Custos indiretos: 3 %
- Despesas gerais: 13 %
- Lucro: 6 %
- IVA: 17 %

## E Estruturas

### EH Concreto armado

#### EHR Lajes nervuradas bidirecionais

**EHR015** m² Laje nervurada bidirecional com molde recuperável.
Laje nervurada bidirecional de concreto armado com molde recuperável, horizontal, com 15% de zonas maciças, com altura livre de piso de até 3 m, altura total 21 = 16 + 5 cm, realizada com concreto C25 classe de agressividade ambiental II e tipo de ambiente urbano, brita 1, consistência S100 dosado em central, e concretagem com bomba, volume 0,109 m³/m², e aço CA-50 em zonas maciças e nervuras, quantidade 19 kg/m²; nervuras de concreto "in loco" de 7 cm de espessura, entre-eixo 61 cm; molde recuperável para laje nervurada bidirecional de plástico, de 61x61x16 cm; camada de compressão de 5 cm de espessura, com armadura de distribuição formada por tela eletrossoldada Q 92 15x15 mm de aço CA-60; montagem e desmontagem de sistema de escoramento e fôrmas, formado por superfície moldante de painéis de madeira compensada, resinados de 12 mm de espessura, amortizáveis em 12 utilizações, em zonas maciças e formado por superfície moldante de moldes recuperáveis de plástico, amortizáveis em 50 utilizações, em zonas aligeiradas, apoiadas sobre estrutura suporte vertical de escoras metálicas telescópicas, amortizáveis em 150 utilizações e estrutura suporte horizontal em duas direções de perfis em duplo "C" de chapa dobrada de aço galvanizado, amortizáveis em 150 utilizações. Inclusive arame de atar, separadores, líquido desmoldante, para evitar a aderência do concreto às fôrmas e agente filmógeno, para a cura de concretos e argamassas.
Critérios considerados na determinação do preço da unidade de obra: O preço inclui o corte, dobra e montagem da armadura em central de armaduras de obra e a posterior colocação em obra, mas não inclui os pilares.
Inclui: Implantação do sistema de escoramento e fôrmas. Montagem do sistema de escoramento e fôrmas. Marcação da geometria da planta sobre a fôrmas. Colocação dos moldes recuperáveis. Colocação das armaduras com separadores certificados. Concretagem e compactação do concreto. Nivelamento da camada de compressão. Cura do concreto. Recuperação dos moldes.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08ebr010c | m² | Painel de madeira compensada, resinado de 12 mm de espessura, com faces e bordas retas revestidas com resina fenólica, segundo NBR ISO 1096. (material) | 0.013 | 17.08 | 0.222 |
| mt08ebr120b | m | Perfil em duplo "C" de chapa dobrada de aço galvanizado, de 180 mm de altura, para cimbramento primário. (material) | 0.006 | 415.96 | 2.496 |
| mt08ebr120a | m | Perfil em duplo "C" de chapa dobrada de aço galvanizado, de 75 mm de altura, para cimbramento secundário. (material) | 0.006 | 203.29 | 1.220 |
| mt08ebr030a | Un | Escora metálica telescópica, até 3 m de altura. (material) | 0.013 | 62.32 | 0.810 |
| mt08ebr040e | m | Tábua de madeira serrada, de pinus (pinus spp), de 2,5x20 cm, de 2ª qualidade, segundo ABNT NBR 11700. (material) | 0.84 | 10.62 | 8.921 |
| mt08var200c | kg | Pregos comuns 17x21 com cabeça, de 3 mm de diâmetro e 48 mm de comprimento. (material) | 0.006 | 4.37 | 0.026 |
| mt08dba010b | l | Agente desmoldante, à base de óleos especiais, emulsionante em água, para fôrmas metálicas, fenólicas ou de madeira. (material) | 0.005 | 4.6 | 0.023 |
| mt07ate010qcb | Un | Molde recuperável para laje nervurada bidirecional de plástico, de 61x61x16 cm. Inclusive peças especiais. (material) | 0.05 | 338.94 | 16.947 |
| mt07aco020g | Un | Separador certificado para lajes nervuradas bidirecionais. (material) | 1.2 | 0.16 | 0.192 |
| mt07aco070f | kg | Aço em barras nervuradas, CA-50, de vários diâmetros, segundo ABNT NBR 7480. (material) | 19.95 | 11.78 | 235.011 |
| mt08var050 | kg | Arame galvanizado para atar, de 1,30 mm de diâmetro. (material) | 0.19 | 3.83 | 0.728 |
| mt07ame060ccb | m² | Tela eletrossoldada Q 92 15x15 cm, com fios longitudinais de 4,2 mm de diâmetro e fios transversais de 4,2 mm de diâmetro, aço CA-60, segundo ABNT NBR 7481. (material) | 1.1 | 20.34 | 22.374 |
| mt10haf080iec | m³ | Concreto C25 classe de agressividade ambiental II e tipo de ambiente urbano, brita 1, consistência S100, dosado em central, segundo ABNT NBR 8953. (material) | 0.114 | 347.46 | 39.610 |
| mt08cur010a | l | Agente filmógeno, para a cura de concretos e argamassas, com acabamento aparente. (material) | 0.15 | 8.24 | 1.236 |
| mq06bhe010 | h | Caminhão bomba estacionado na obra, para bombeamento de concreto. (equipamento) | 0.012 | 744.87 | 8.938 |
| mo044 | h | Montador de fôrmas. (mão de obra) | 0.644 | 33.07 | 21.297 |
| mo091 | h | Ajudante de montador de fôrmas. (mão de obra) | 0.644 | 31.41 | 20.228 |
| mo043 | h | Armador. (mão de obra) | 0.294 | 33.07 | 9.723 |
| mo090 | h | Ajudante de armador. (mão de obra) | 0.318 | 31.41 | 9.988 |
| mo045 | h | Oficial de trabalhos de concretagem. (mão de obra) | 0.008 | 33.07 | 0.265 |
| mo092 | h | Ajudante de trabalhos concretagem. (mão de obra) | 0.03 | 31.41 | 0.942 |
| % | % | Custos diretos complementares | 2 % | 401.197 | 8.024 |
|  |  | Custos diretos |  |  | 409.221 |

Resíduos:
- colocação: mt08ebr010c; fator de resíduo 1
- colocação: mt08ebr120b Perfil em duplo "C" de chapa dobrada de aço galvanizado, de 180 mm de altura, para cimbramento primário; fator de resíduo 0.0053
- colocação: mt08ebr120a Perfil em duplo "C" de chapa dobrada de aço galvanizado, de 75 mm de altura, para cimbramento secundário; fator de resíduo 0.0053
- colocação: mt08ebr040e Tábua de madeira serrada, de pinus (pinus spp), de 2,5x20 cm, de 2ª qualidade, segundo ABNT NBR 11700; fator de resíduo 0.00295143
- colocação: mt08var200c Pregos comuns 17x21 com cabeça, de 3 mm de diâmetro e 48 mm de comprimento; fator de resíduo 0.0045
- colocação: mt08dba010b Agente desmoldante, à base de óleos especiais, emulsionante em água, para fôrmas metálicas, fenólicas ou de madeira; fator de resíduo 0.07
- colocação: mt07ate010qcb Molde recuperável para laje nervurada bidirecional de plástico, de 61x61x16 cm. Inclusive peças especiais; fator de resíduo 1
- colocação: mt07aco070f Aço em barras nervuradas, CA-50, de vários diâmetros, segundo ABNT NBR 7480; fator de resíduo 0.0075
- colocação: mt08var050 Arame galvanizado para atar, de 1,30 mm de diâmetro; fator de resíduo 0.0038
- colocação: mt07ame060ccb; fator de resíduo 0.00943986
- colocação: mt10haf080iec; fator de resíduo 0.00120403

## Recursos

**mt08ebr010c** m² Painel de madeira compensada
Dados técnicos: Custo energético 209.232 MJ; Emissão de CO2 0.360 kg; Código LER 17 02 01; Massa do elemento 7.2 kg; Volume 0.006545 m3

**mt08ebr120b** m Perfil em duplo "C" de chapa dobrada de aço galvanizado, de 180 mm de altura, para cimbramento primário
Dados técnicos: Custo energético 1764.089 MJ; Emissão de CO2 53.903 kg; Código LER 17 04 05; Massa do elemento 13.3 kg; Volume 0.006333 m3
Resíduos:
- embalagem: re170203 Plástico. (componente de resíduo); rendimento 0.008 kg; Código LER 17 02 03; Massa do elemento 1 kg; Volume 0.001667 m3

**mt08ebr120a** m Perfil em duplo "C" de chapa dobrada de aço galvanizado, de 75 mm de altura, para cimbramento secundário
Dados técnicos: Custo energético 862.545 MJ; Emissão de CO2 26.363 kg; Código LER 17 04 05; Massa do elemento 6.5 kg; Volume 0.003095 m3
Resíduos:
- embalagem: re170203 Plástico; rendimento 0.008 kg

**mt08ebr040e** m Tábua de madeira serrada, de pinus (pinus spp), de 2,5x20 cm, de 2ª qualidade, segundo ABNT NBR 11700
Dados técnicos: Custo energético 125.372 MJ; Emissão de CO2 -3.691 kg; Código LER 17 02 01; Massa do elemento 2.8 kg; Volume 0.002545 m3
Resíduos:
- embalagem: re170203 Plástico; rendimento 0.001 kg

**mt08var200c** kg Pregos comuns 17x21 com cabeça, de 3 mm de diâmetro e 48 mm de comprimento
Dados técnicos: Custo energético 14.060 MJ; Emissão de CO2 0.570 kg; Código LER 17 04 05; Massa do elemento 1 kg; Volume 0.000476 m3

**mt08dba010b** l Agente desmoldante, à base de óleos especiais, emulsionante em água, para fôrmas metálicas, fenólicas ou de madeira
Dados técnicos: Custo energético 82.820 MJ; Emissão de CO2 4.477 kg; Código LER 17 09 04; Massa do elemento 0.932 kg; Volume 0.000621 m3
Resíduos:
- embalagem: re150104 Embalagens de metal. (componente de resíduo); rendimento 0.042 kg; Código LER 15 01 04; Massa do elemento 1 kg; Volume 0.001667 m3

**mt07ate010qcb** Un Molde recuperável para laje nervurada bidirecional de plástico, de 61x61x16 cm. Inclusive peças especiais
Dados técnicos: Custo energético 738.226 MJ; Emissão de CO2 36.652 kg; Código LER 17 02 03; Massa do elemento 7.62 kg; Volume 0.0127 m3

**mt07aco020g** Un Separador certificado para lajes nervuradas bidirecionais
Dados técnicos: Custo energético 1.105 MJ; Emissão de CO2 0.114 kg
Resíduos:
- embalagem: re150101 Embalagens de papel e cartão. (componente de resíduo); rendimento 0.072 kg; Código LER 15 01 01; Massa do elemento 1 kg; Volume 0.001333 m3

**mt07aco070f** kg Aço em barras nervuradas, CA-50, de vários diâmetros, segundo ABNT NBR 7480
Dados técnicos: Custo energético 12.720 MJ; Emissão de CO2 0.530 kg; Código LER 17 04 05; Massa do elemento 1 kg; Volume 0.000476 m3

**mt08var050** kg Arame galvanizado para atar, de 1,30 mm de diâmetro
Dados técnicos: Custo energético 25.100 MJ; Emissão de CO2 2.560 kg; Código LER 17 04 05; Massa do elemento 1 kg; Volume 0.000476 m3

**mt07ame060ccb** m² Tela eletrossoldada Q 92 15x15 cm
Dados técnicos: Custo energético 43.734 MJ; Emissão de CO2 0.015 kg; Código LER 17 04 05; Massa do elemento 1.48 kg; Volume 0.000705 m3

**mt10haf080iec** m³ Concreto C25 classe de agressividade ambiental II e tipo de ambiente urbano
Dados técnicos: Custo energético 1876.000 MJ; Emissão de CO2 234.500 kg; Código LER 17 01 01; Massa do elemento 2345 kg; Volume 1.563333 m3
