# Derivação para linha frigorífica de líquido, de descarga de gás e de sucção de gás

- Propriedade do ficheiro: CYPE INGENIEROS, S.A.
- Formato: FIEBDC-3/2002
- Âmbito geográfico: Brasil
- Moeda: BRL
- Custos indiretos: 3.00 %
- Despesas gerais: 13.00 %
- Lucro: 6.00 %
- IVA: 17.00 %

## I Instalações

### IB Sistemas de climatização

#### IBP Sistema VRF (Toshiba)

**IBP515** Un Derivação para linha frigorífica de líquido, de descarga de gás e de sucção de gás.
Derivação de linha frigorífica formada por conjunto de três juntas, uma para a linha de líquido, outra para a linha de descarga de gás e outra para a linha de sucção de gás, modelo RBM-BY305FE "TOSHIBA", com un intervalo de capacidade total das unidades interiores ligadas a jusante maior que 25,2.
Inclui: Ligação.
Critério de medição de projeto: Número de unidades previstas, segundo documentação gráfica de Projeto.
Critério de quantitativos de obra: Medir-se-á o número de unidades realmente executadas segundo especificações de Projeto.

| Código | Un | Descrição | Rendimento | Preço | Importância |
|---|---|---|---|---|---|
| mt42tsb525d | Un | Conjunto de três juntas, uma para a linha de líquido, outra para a linha de descarga de gás e outra para a linha de sucção de gás, modelo RBM-BY305FE "TOSHIBA", com un intervalo de capacidade total das unidades interiores ligadas a jusante maior que 25,2. (material) | 1.000 | 2926.57 | 2926.57 |
| mo005 | h | Instalador de ar condicionado. (mão de obra) | 0.056 | 40.91 | 2.29 |
| mo104 | h | Ajudante de instalador de ar condicionado. (mão de obra) | 0.056 | 30.78 | 1.72 |
| % | % | Custos diretos complementares | 2 % | 2930.58 | 58.61 |
|  |  | Custos diretos |  |  | 2989.19 |
