# Unidade interior para produção de água quente e aquecimento, para gás R-410A

- Propriedade do ficheiro: CYPE INGENIEROS, S.A.
- Formato: FIEBDC-3/2002
- Âmbito geográfico: Brasil
- Moeda: BRL
- Custos indiretos: 3.00 %
- Despesas gerais: 13.00 %
- Lucro: 6.00 %
- IVA: 17.00 %

## I Instalações

### IB Sistemas de climatização

#### IBP Sistema VRF (Toshiba)

**IBP520** Un Unidade interior para produção de água quente e aquecimento, para gás R-410A.
Unidade interior para produção de água quente e aquecimento, sistema VRF, modelo MMW-AP0481CHQ-E "TOSHIBA", para ligação a unidade exterior de ar condicionado, com recuperação de calor, da série SHRM-e, para gás R-410A, alimentação monofásica (230V/50Hz), potência calorífica nominal 14 kW, regulação da temperatura de saída de água de 25°C a 85°C, consumo elétrico nominal 4,15 kW, pressão sonora nominal 44 dBA, dimensões 700x900x320 mm, peso 100 kg, diâmetro de ligação da tubulação de gás 5/8", diâmetro de ligação da tubulação do líquido 3/8", diâmetro de ligação das tubulações de água R 1 1/4".
Critérios considerados na determinação do preço da unidade de obra: O preço não inclui a canalização nem a cablagem elétrica de alimentação.
Inclui: Marcação. Colocação e fixação. Ligação às linhas frigoríficas. Ligação à rede de condução de água. Ligação à rede elétrica. Colocação em funcionamento.
Critério de medição de projeto: Número de unidades previstas, segundo documentação gráfica de Projeto.
Critério de quantitativos de obra: Medir-se-á o número de unidades realmente executadas segundo especificações de Projeto.

| Código | Un | Descrição | Rendimento | Preço | Importância |
|---|---|---|---|---|---|
| mt42tsb029a | Un | Unidade interior para produção de água quente e aquecimento, sistema VRF, modelo MMW-AP0481CHQ-E "TOSHIBA", para ligação a unidade exterior de ar condicionado, com recuperação de calor, da série SHRM-e, para gás R-410A, alimentação monofásica (230V/50Hz), potência calorífica nominal 14 kW, regulação da temperatura de saída de água de 25°C a 85°C, consumo elétrico nominal 4,15 kW, pressão sonora nominal 44 dBA, dimensões 700x900x320 mm, peso 100 kg, diâmetro de ligação da tubulação de gás 5/8", diâmetro de ligação da tubulação do líquido 3/8", diâmetro de ligação das tubulações de água R 1 1/4". (material) | 1.000 | 68462.93 | 68462.93 |
| mo005 | h | Instalador de ar condicionado. (mão de obra) | 1.122 | 40.91 | 45.90 |
| mo104 | h | Ajudante de instalador de ar condicionado. (mão de obra) | 1.122 | 30.78 | 34.54 |
| % | % | Custos diretos complementares | 2 % | 68543.37 | 1370.87 |
|  |  | Custos diretos |  |  | 69914.24 |
