# Unidade exterior de ar condicionado, com recuperação de calor, para gás R-410A

- Propriedade do ficheiro: CYPE INGENIEROS, S.A.
- Formato: FIEBDC-3/2002
- Âmbito geográfico: Brasil
- Moeda: BRL
- Custos indiretos: 3.00 %
- Despesas gerais: 13.00 %
- Lucro: 6.00 %
- IVA: 17.00 %

## I Instalações

### IB Sistemas de climatização

#### IBP Sistema VRF (Toshiba)

**IBP020** Un Unidade exterior de ar condicionado, com recuperação de calor, para gás R-410A.
Unidade exterior de ar condicionado SHRM-e, sistema VRF com recuperação de calor, para gás R-410A, alimentação trifásica (400V/50Hz), modelo MMY-MAP0806FT8P-E "TOSHIBA", potência frigorífica nominal 22,4 kW (temperatura de bulbo seco de ar interior 27°C, temperatura de bulbo úmido de ar interior 19°C, temperatura de bulbo seco do ar exterior 35°C, temperatura de bulbo úmido do ar exterior 24°C), EER 3,76, EER a 50% da carga 7,32, SEER 6,19, consumo elétrico nominal em refrigeração 5,95 kW, limite de funcionamento de temperatura de bulbo seco do ar exterior em refrigeração desde -10 até 46°C, potência calorífica nominal 25 kW (temperatura de bulbo seco de ar interior 20°C, temperatura de bulbo seco do ar exterior 7°C, temperatura de bulbo úmido do ar exterior 6°C), COP 3,35, COP a 50% da carga 5,93, SCOP 3,64, consumo elétrico nominal em aquecimento 5,4 kW, limite de funcionamento de temperatura de bulbo úmido do ar exterior em aquecimento desde -25 até 15,5°C, de 1830x990x780 mm, 263 kg, pressão sonora em refrigeração 59 dBA, pressão sonora em aquecimento 61 dBA, potência sonora em refrigeração 80 dBA, potência sonora em aquecimento 82 dBA, vazão de ar 9700 m³/h, compressores tipo Twin Rotary, com tecnologia Inverter, com capacidade de ligação até 18 unidades interiores.
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42tsb060a | Un | Unidade exterior de ar condicionado SHRM-e, sistema VRF com recuperação de calor, para gás R-410A, alimentação trifásica (400V/50Hz), modelo MMY-MAP0806FT8P-E "TOSHIBA", potência frigorífica nominal 22,4 kW (temperatura de bulbo seco de ar interior 27°C, temperatura de bulbo úmido de ar interior 19°C, temperatura de bulbo seco do ar exterior 35°C, temperatura de bulbo úmido do ar exterior 24°C), EER 3,76, EER a 50% da carga 7,32, SEER 6,19, consumo elétrico nominal em refrigeração 5,95 kW, limite de funcionamento de temperatura de bulbo seco do ar exterior em refrigeração desde -10 até 46°C, potência calorífica nominal 25 kW (temperatura de bulbo seco de ar interior 20°C, temperatura de bulbo seco do ar exterior 7°C, temperatura de bulbo úmido do ar exterior 6°C), COP 3,35, COP a 50% da carga 5,93, SCOP 3,64, consumo elétrico nominal em aquecimento 5,4 kW, limite de funcionamento de temperatura de bulbo úmido do ar exterior em aquecimento desde -25 até 15,5°C, de 1830x990x780 mm, 263 kg, pressão sonora em refrigeração 59 dBA, pressão sonora em aquecimento 61 dBA, potência sonora em refrigeração 80 dBA, potência sonora em aquecimento 82 dBA, vazão de ar 9700 m³/h, compressores tipo Twin Rotary, com tecnologia Inverter, com capacidade de ligação até 18 unidades interiores. (material) | 1.000 | 98532.23 | 98532.23 |
| mo005 | h | Instalador de ar condicionado. (mão de obra) | 6.748 | 40.91 | 276.06 |
| mo104 | h | Ajudante de instalador de ar condicionado. (mão de obra) | 6.748 | 30.78 | 207.70 |
| % | % | Custos diretos complementares | 2 % | 99015.99 | 1980.32 |
|  |  | Custos diretos |  |  | 100996.31 |
