# Unidade interior de ar condicionado, de cassete, para gás R-410A

- Propriedade do ficheiro: CYPE INGENIEROS, S.A.
- Formato: FIEBDC-3/2002
- Âmbito geográfico: Brasil
- Moeda: BRL
- Custos indiretos: 3.00 %
- Despesas gerais: 13.00 %
- Lucro: 6.00 %
- IVA: 17.00 %

## I Instalações

### IB Sistemas de climatização

#### IBP Sistema VRF (Toshiba)

**IBP100** Un Unidade interior de ar condicionado, de cassete, para gás R-410A.
Unidade interior de ar condicionado, de cassete de 4 vias, para teto modular de 60x60 cm, sistema VRF, para gás R-410A/R-32, alimentação monofásica (230V/50Hz), modelo MMU-UP0051MH-E "TOSHIBA", potência frigorífica nominal 1,7 kW (temperatura de bulbo seco de ar interior 27°C, temperatura de bulbo úmido de ar interior 19°C, temperatura de bulbo seco do ar exterior 35°C, temperatura de bulbo úmido do ar exterior 24°C), potência calorífica nominal 1,9 kW (temperatura de bulbo seco de ar interior 20°C, temperatura de bulbo seco do ar exterior 7°C, temperatura de bulbo úmido do ar exterior 6°C), consumo elétrico nominal 0,016 kW, pressão sonora a velocidade baixa 29 dBA, potência sonora a velocidade baixa 44 dBA, vazão de ar a velocidade alta 430 m³/h, de 256x575x575 mm e 15 kg, painel decorativo RBC-UM21PG(W)-E, de dimensões 12x620x620 mm e peso 3 kg, válvula de expansão eletrônica, sensor de pressão, controle individual de temperatura por microprocessador para regulação do fluxo de refrigerante, admissão de ar exterior, bomba e mangueira de drenagem. Regulação: controle remoto sem fios, modelo RBC-AXU31UM-E. Inclusive elementos para suspensão ao teto.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb116a | Un | Unidade interior de ar condicionado, de cassete de 4 vias, para teto modular de 60x60 cm, sistema VRF, para gás R-410A/R-32, alimentação monofásica (230V/50Hz), modelo MMU-UP0051MH-E "TOSHIBA", potência frigorífica nominal 1,7 kW (temperatura de bulbo seco de ar interior 27°C, temperatura de bulbo úmido de ar interior 19°C, temperatura de bulbo seco do ar exterior 35°C, temperatura de bulbo úmido do ar exterior 24°C), potência calorífica nominal 1,9 kW (temperatura de bulbo seco de ar interior 20°C, temperatura de bulbo seco do ar exterior 7°C, temperatura de bulbo úmido do ar exterior 6°C), consumo elétrico nominal 0,016 kW, pressão sonora a velocidade baixa 29 dBA, potência sonora a velocidade baixa 44 dBA, vazão de ar a velocidade alta 430 m³/h, de 256x575x575 mm e 15 kg, painel decorativo RBC-UM21PG(W)-E, de dimensões 12x620x620 mm e peso 3 kg, válvula de expansão eletrônica, sensor de pressão, controle individual de temperatura por microprocessador para regulação do fluxo de refrigerante, admissão de ar exterior, bomba e mangueira de drenagem. (material) | 1.000 | 13460.87 | 13460.87 |
| mt42tsb596b | Un | Controle remoto sem fios, modelo RBC-AXU31UM-E "TOSHIBA", formado por comando por infravermelhos e receptor para instalação na unidade interior de ar condicionado. (material) | 1.000 | 1118.40 | 1118.40 |
| mt42www090 | Un | Kit de suportes para suspensão ao teto, formado por quatro barras roscadas de aço galvanizado, com as correspondentes buchas, porcas e arruelas. (material) | 1.000 | 147.33 | 147.33 |
| mo005 | h | Instalador de ar condicionado. (mão de obra) | 1.122 | 40.91 | 45.90 |
| mo104 | h | Ajudante de instalador de ar condicionado. (mão de obra) | 1.122 | 30.78 | 34.54 |
| % | % | Custos diretos complementares | 2 % | 14807.04 | 296.14 |
|  |  | Custos diretos |  |  | 15103.18 |
