# Unidade interior de ar condicionado, de solo, para gás R-410A

- Propriedade do ficheiro: CYPE INGENIEROS, S.A.
- Formato: FIEBDC-3/2002
- Âmbito geográfico: Brasil
- Moeda: BRL
- Custos indiretos: 3.00 %
- Despesas gerais: 13.00 %
- Lucro: 6.00 %
- IVA: 17.00 %

## I Instalações

### IB Sistemas de climatização

#### IBP Sistema VRF (Toshiba)

**IBP150** Un Unidade interior de ar condicionado, de solo, para gás R-410A.
Unidade interior de ar condicionado, de solo, com carcaça, sistema VRF, para gás R-410A, alimentação monofásica (230V/50Hz), modelo MML-UP0071NHP-E "TOSHIBA", potência frigorífica nominal 2,2 kW (temperatura de bulbo seco de ar interior 27°C, temperatura de bulbo úmido de ar interior 19°C, temperatura de bulbo seco do ar exterior 35°C, temperatura de bulbo úmido do ar exterior 24°C), potência calorífica nominal 2,5 kW (temperatura de bulbo seco de ar interior 20°C), consumo elétrico nominal 0,021 kW, pressão sonora a velocidade alta/média/baixa: 38/32/26 dBA, potência sonora a velocidade alta 53 dBA, vazão de ar a velocidade alta/média/baixa: 510/366/282 m³/h, de 600x700x220 mm e 17 kg, com função Bi-Flow para regulação da intensidade e direção da saída de ar, sistema de filtragem de ar IAQ de absorção e descomposição de partículas de maus odores, saída de ar inferior em modo aquecimento, válvula de expansão eletrônica, sensor de pressão e controle individual de temperatura por microprocessador para regulação do fluxo de refrigerante. Regulação: controle remoto sem fios, modelo RBC-AXU31-E.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb201a | Un | Unidade interior de ar condicionado, de solo, com carcaça, sistema VRF, para gás R-410A, alimentação monofásica (230V/50Hz), modelo MML-UP0071NHP-E "TOSHIBA", potência frigorífica nominal 2,2 kW (temperatura de bulbo seco de ar interior 27°C, temperatura de bulbo úmido de ar interior 19°C, temperatura de bulbo seco do ar exterior 35°C, temperatura de bulbo úmido do ar exterior 24°C), potência calorífica nominal 2,5 kW (temperatura de bulbo seco de ar interior 20°C), consumo elétrico nominal 0,021 kW, pressão sonora a velocidade alta/média/baixa: 38/32/26 dBA, potência sonora a velocidade alta 53 dBA, vazão de ar a velocidade alta/média/baixa: 510/366/282 m³/h, de 600x700x220 mm e 17 kg, com função Bi-Flow para regulação da intensidade e direção da saída de ar, sistema de filtragem de ar IAQ de absorção e descomposição de partículas de maus odores, saída de ar inferior em modo aquecimento, válvula de expansão eletrônica, sensor de pressão e controle individual de temperatura por microprocessador para regulação do fluxo de refrigerante. (material) | 1.000 | 11927.26 | 11927.26 |
| mt42tsb594b | Un | Controle remoto sem fios, modelo RBC-AXU31-E "TOSHIBA", formado por comando por infravermelhos e receptor para instalação na unidade interior de ar condicionado. (material) | 1.000 | 2437.69 | 2437.69 |
| mo005 | h | Instalador de ar condicionado. (mão de obra) | 1.122 | 40.91 | 45.90 |
| mo104 | h | Ajudante de instalador de ar condicionado. (mão de obra) | 1.122 | 30.78 | 34.54 |
| % | % | Custos diretos complementares | 2 % | 14445.39 | 288.91 |
|  |  | Custos diretos |  |  | 14734.30 |
