# Kit de ligação de unidade de tratamento de ar (UTA) de expansão direta com unidade exterior de ar condicionado

- Propriedade do ficheiro: CYPE INGENIEROS, S.A.
- Formato: FIEBDC-3/2002
- Âmbito geográfico: Brasil
- Moeda: BRL
- Custos indiretos: 3.00 %
- Despesas gerais: 13.00 %
- Lucro: 6.00 %
- IVA: 17.00 %

## I Instalações

### IB Sistemas de climatização

#### IBP Sistema VRF (Toshiba)

**IBP535** Un Kit de ligação de unidade de tratamento de ar (UTA) de expansão direta com unidade exterior de ar condicionado.
Caixa de controle para ligação de unidade de tratamento de ar (UTA) de expansão direta com unidade exterior de expansão direta das gamas VRF Mini-SMMS, SMMS-e e SHRM-i, "TOSHIBA", modelo MM-DXC010, kit de válvulas de expansão eletrônicas, modelo MM-DXV080. Totalmente montado, ligado e testado.
Inclui: Marcação. Colocação e fixação dos elementos. Ligação.
Critério de medição de projeto: Número de unidades previstas, segundo documentação gráfica de Projeto.
Critério de quantitativos de obra: Medir-se-á o número de unidades realmente executadas segundo especificações de Projeto.

| Código | Un | Descrição | Rendimento | Preço | Importância |
|---|---|---|---|---|---|
| mt42tsb313a | Un | Caixa de controle para ligação de unidade de tratamento de ar (UTA) de expansão direta com unidade exterior de expansão direta das gamas VRF Mini SMMS-e, SMMS-e e SHRM-e, modelo MM-DXC010 "TOSHIBA", com contato de saída de falha do ventilador, entrada externa para a activação e desactivação e controle da temperatura do ar através de sensor localizado no retorno da unidade de tratamento de ar (UTA), e controle remoto RBC-AMT32-E. (material) | 1.000 | 8565.40 | 8565.40 |
| mt42tsb314a | Un | Kit de válvulas de expansão eletrônicas, modelo MM-DXV080 "TOSHIBA". (material) | 1.000 | 2143.02 | 2143.02 |
| mo005 | h | Instalador de ar condicionado. (mão de obra) | 1.122 | 40.91 | 45.90 |
| mo104 | h | Ajudante de instalador de ar condicionado. (mão de obra) | 1.122 | 30.78 | 34.54 |
| % | % | Custos diretos complementares | 2 % | 10788.86 | 215.78 |
|  |  | Custos diretos |  |  | 11004.64 |
