# Unidade exterior de ar condicionado, sistema ar-ar multi-split

- Propriedade do ficheiro: CYPE INGENIEROS, S.A.
- Formato: FIEBDC-3/2002
- Âmbito geográfico: Brasil
- Moeda: BRL
- Custos indiretos: 3.00 %
- Despesas gerais: 13.00 %
- Lucro: 6.00 %
- IVA: 17.00 %

## I Instalações

### IC Aquecimento, refrigeração, climatização e água quente

#### ICN Unidades autônomas de climatização

**ICN150** Un Unidade exterior de ar condicionado, sistema ar-ar multi-split.
Unidade exterior de ar condicionado, sistema ar-ar multi-split, para gás R-32, bomba de calor, alimentação monofásica (230V/50Hz), modelo Multi 3M18 "TOSHIBA", potência frigorífica nominal 5,2 kW (temperatura de bulbo seco de ar interior 27°C, temperatura de bulbo úmido de ar interior 19°C, temperatura de bulbo seco do ar exterior 35°C, temperatura de bulbo úmido do ar exterior 24°C), potência frigorífica mínima/máxima 2/7,5 kW, consumo elétrico nominal em refrigeração 1 kW, EER 5,2, SEER 8,6 (classe A+++), potência calorífica nominal 6,8 kW (temperatura de bulbo seco de ar interior 20°C, temperatura de bulbo seco do ar exterior 7°C, temperatura de bulbo úmido do ar exterior 6°C), potência calorífica mínima/máxima 1,9/8,3 kW, consumo elétrico nominal em aquecimento 1,58 kW, COP 4,3, SCOP 4,8 (classe A++), com capacidade de ligação até 3 unidades interiores, compressor tipo DC Twin Rotary, com tecnologia Inverter, vazão de ar 2600 m³/h, pressão sonora em refrigeração 48 dBA, pressão sonora em aquecimento 52 dBA, potência sonora em refrigeração 61 dBA, potência sonora em aquecimento 65 dBA, dimensões 630x800x300 mm, peso 44 kg, diâmetro de ligação das tubulações de gás 3/8" e 1/2", diâmetro de ligação das tubulações de líquido 1/4", comprimento máximo de tubulação 25 m, diferença máxima de altura entre a unidade exterior e as unidades interiores 10 m. Inclusive elementos anti-vibratórios e suportes de parede.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb476k | Un | Unidade exterior de ar condicionado, sistema ar-ar multi-split, para gás R-32, bomba de calor, alimentação monofásica (230V/50Hz), modelo Multi 3M18 "TOSHIBA", potência frigorífica nominal 5,2 kW (temperatura de bulbo seco de ar interior 27°C, temperatura de bulbo úmido de ar interior 19°C, temperatura de bulbo seco do ar exterior 35°C, temperatura de bulbo úmido do ar exterior 24°C), potência frigorífica mínima/máxima 2/7,5 kW, consumo elétrico nominal em refrigeração 1 kW, EER 5,2, SEER 8,6 (classe A+++), potência calorífica nominal 6,8 kW (temperatura de bulbo seco de ar interior 20°C, temperatura de bulbo seco do ar exterior 7°C, temperatura de bulbo úmido do ar exterior 6°C), potência calorífica mínima/máxima 1,9/8,3 kW, consumo elétrico nominal em aquecimento 1,58 kW, COP 4,3, SCOP 4,8 (classe A++), com capacidade de ligação até 3 unidades interiores, compressor tipo DC Twin Rotary, com tecnologia Inverter, vazão de ar 2600 m³/h, pressão sonora em refrigeração 48 dBA, pressão sonora em aquecimento 52 dBA, potência sonora em refrigeração 61 dBA, potência sonora em aquecimento 65 dBA, dimensões 630x800x300 mm, peso 44 kg, diâmetro de ligação das tubulações de gás 3/8" e 1/2", diâmetro de ligação das tubulações de líquido 1/4", comprimento máximo de tubulação 25 m, diferença máxima de altura entre a unidade exterior e as unidades interiores 10 m. (material) | 1.000 | 14056.90 | 14056.90 |
| mt42www085 | Un | Kit de suportes de parede, formado por conjunto de esquadras de 50x45 cm e quatro amortecedores de borracha, com as correspondentes buchas, parafusos, porcas e arruelas. (material) | 1.000 | 126.57 | 126.57 |
| mo005 | h | Instalador de ar condicionado. (mão de obra) | 1.122 | 40.91 | 45.90 |
| mo104 | h | Ajudante de instalador de ar condicionado. (mão de obra) | 1.122 | 30.78 | 34.54 |
| % | % | Custos diretos complementares | 2 % | 14263.91 | 285.28 |
|  |  | Custos diretos |  |  | 14549.19 |
