# Equipamento de ar condicionado com unidade interior de solo, sistema ar-ar split 1x1

- Propriedade do ficheiro: CYPE INGENIEROS, S.A.
- Formato: FIEBDC-3/2002
- Âmbito geográfico: Brasil
- Moeda: BRL
- Custos indiretos: 3.00 %
- Despesas gerais: 13.00 %
- Lucro: 6.00 %
- IVA: 17.00 %

## I Instalações

### IC Aquecimento, refrigeração, climatização e água quente

#### ICN Unidades autônomas de climatização

**ICN022** Un Equipamento de ar condicionado com unidade interior de solo, sistema ar-ar split 1x1.
Equipamento de ar condicionado, sistema ar-ar split 1x1, para gás R-32, bomba de calor, alimentação monofásica (230V/50Hz), modelo Silverstone 10 "TOSHIBA", potência frigorífica nominal 2,5 kW (temperatura de bulbo seco de ar interior 27°C, temperatura de bulbo úmido de ar interior 19°C, temperatura de bulbo seco do ar exterior 35°C, temperatura de bulbo úmido do ar exterior 24°C), potência frigorífica mínima/máxima: 0,95/3,2 kW, consumo elétrico nominal em refrigeração 0,59 kW, EER 4,24, SEER 7,2 (classe A++), potência calorífica nominal 3,2 kW (temperatura de bulbo seco de ar interior 20°C, temperatura de bulbo seco do ar exterior 7°C, temperatura de bulbo úmido do ar exterior 6°C), potência calorífica mínima/máxima: 0,85/4,4 kW, consumo elétrico nominal em aquecimento 0,82 kW, COP 3,9, SCOP 4,7 (classe A++), formado por uma unidade interior de solo RAS-B10J2FVG-E, vazão de ar em refrigeração 468 m³/h, vazão de ar em aquecimento 510 m³/h, pressão sonora a velocidade alta/baixa em refrigeração: 39/23 dBA, pressão sonora a velocidade alta/baixa em aquecimento: 39/23 dBA, potência sonora a velocidade alta em refrigeração 54 dBA, potência sonora a velocidade alta em aquecimento 54 dBA, dimensões 600x700x220 mm, peso 16 kg, com filtro de ar Magic Coil, função de autolimpeza e comando à distância sem fios com programador semanal RB-RXS30-E, e uma unidade exterior RAS-10J2AVSG-E, com compressor tipo Single Rotary, com tecnologia Inverter, vazão de ar em refrigeração 1890 m³/h, vazão de ar em aquecimento 1890 m³/h, pressão sonora em refrigeração 38 dBA, pressão sonora em aquecimento 40 dBA, potência sonora em refrigeração 57 dBA, potência sonora em aquecimento 59 dBA, dimensões 550x780x290 mm, peso 26 kg, diâmetro de ligação da tubulação de gás 3/8", diâmetro de ligação da tubulação do líquido 1/4", comprimento máximo de tubulação 20 m, diferença máxima de altura entre a unidade exterior e a unidade interior 12 m. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42tsb405a | Un | Equipamento de ar condicionado, sistema ar-ar split 1x1, para gás R-32, bomba de calor, alimentação monofásica (230V/50Hz), modelo Silverstone 10 "TOSHIBA", potência frigorífica nominal 2,5 kW (temperatura de bulbo seco de ar interior 27°C, temperatura de bulbo úmido de ar interior 19°C, temperatura de bulbo seco do ar exterior 35°C, temperatura de bulbo úmido do ar exterior 24°C), potência frigorífica mínima/máxima: 0,95/3,2 kW, consumo elétrico nominal em refrigeração 0,59 kW, EER 4,24, SEER 7,2 (classe A++), potência calorífica nominal 3,2 kW (temperatura de bulbo seco de ar interior 20°C, temperatura de bulbo seco do ar exterior 7°C, temperatura de bulbo úmido do ar exterior 6°C), potência calorífica mínima/máxima: 0,85/4,4 kW, consumo elétrico nominal em aquecimento 0,82 kW, COP 3,9, SCOP 4,7 (classe A++), formado por uma unidade interior de solo RAS-B10J2FVG-E, vazão de ar em refrigeração 468 m³/h, vazão de ar em aquecimento 510 m³/h, pressão sonora a velocidade alta/baixa em refrigeração: 39/23 dBA, pressão sonora a velocidade alta/baixa em aquecimento: 39/23 dBA, potência sonora a velocidade alta em refrigeração 54 dBA, potência sonora a velocidade alta em aquecimento 54 dBA, dimensões 600x700x220 mm, peso 16 kg, com filtro de ar Magic Coil, função de autolimpeza e comando à distância sem fios com programador semanal RB-RXS30-E, e uma unidade exterior RAS-10J2AVSG-E, com compressor tipo Single Rotary, com tecnologia Inverter, vazão de ar em refrigeração 1890 m³/h, vazão de ar em aquecimento 1890 m³/h, pressão sonora em refrigeração 38 dBA, pressão sonora em aquecimento 40 dBA, potência sonora em refrigeração 57 dBA, potência sonora em aquecimento 59 dBA, dimensões 550x780x290 mm, peso 26 kg, diâmetro de ligação da tubulação de gás 3/8", diâmetro de ligação da tubulação do líquido 1/4", comprimento máximo de tubulação 20 m, diferença máxima de altura entre a unidade exterior e a unidade interior 12 m. (material) | 1.000 | 13722.05 | 13722.05 |
| mt42www085 | Un | Kit de suportes de parede, formado por conjunto de esquadras de 50x45 cm e quatro amortecedores de borracha, com as correspondentes buchas, parafusos, porcas e arruelas. (material) | 1.000 | 126.57 | 126.57 |
| mo005 | h | Instalador de ar condicionado. (mão de obra) | 2.243 | 40.91 | 91.76 |
| mo104 | h | Ajudante de instalador de ar condicionado. (mão de obra) | 2.243 | 30.78 | 69.04 |
| % | % | Custos diretos complementares | 2 % | 14009.42 | 280.19 |
|  |  | Custos diretos |  |  | 14289.61 |
