# Unidade interior de ar condicionado, de cassete

- Propriedade do ficheiro: CYPE INGENIEROS, S.A.
- Formato: FIEBDC-3/2002
- Âmbito geográfico: Brasil
- Moeda: BRL
- Custos indiretos: 3.00 %
- Despesas gerais: 13.00 %
- Lucro: 6.00 %
- IVA: 17.00 %

## I Instalações

### IC Aquecimento, refrigeração, climatização e água quente

#### ICN Unidades autônomas de climatização

**ICN110** Un Unidade interior de ar condicionado, de cassete.
Unidade interior de ar condicionado, de cassete, sistema ar-ar multi-split, para gás R-32, bomba de calor, alimentação monofásica (230V/50Hz), modelo Cassette 10 "TOSHIBA", potência frigorífica nominal 2,5 kW (temperatura de bulbo seco de ar interior 27°C, temperatura de bulbo úmido de ar interior 19°C, temperatura de bulbo seco do ar exterior 35°C, temperatura de bulbo úmido do ar exterior 24°C), vazão de ar em refrigeração 590 m³/h, pressão sonora a velocidade alta/baixa em refrigeração: 37/30 dBA, potência calorífica nominal 3,2 kW (temperatura de bulbo seco de ar interior 20°C, temperatura de bulbo seco do ar exterior 7°C, temperatura de bulbo úmido do ar exterior 6°C), vazão de ar em aquecimento 590 m³/h, pressão sonora a velocidade alta/baixa em aquecimento: 37/30 dBA, dimensões 268x575x575 mm, peso 15 kg, diâmetro de ligação da tubulação de gás 3/8", diâmetro de ligação da tubulação do líquido 1/4", painel decorativo RBC-UM21PG(W)-E, de dimensões 12x620x620 mm e peso 2,5 kg, e comando à distância sem fios RBC-AXU31UM-E. Inclusive elementos para suspensão ao teto.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb481a | Un | Unidade interior de ar condicionado, de cassete, sistema ar-ar multi-split, para gás R-32, bomba de calor, alimentação monofásica (230V/50Hz), modelo Cassette 10 "TOSHIBA", potência frigorífica nominal 2,5 kW (temperatura de bulbo seco de ar interior 27°C, temperatura de bulbo úmido de ar interior 19°C, temperatura de bulbo seco do ar exterior 35°C, temperatura de bulbo úmido do ar exterior 24°C), vazão de ar em refrigeração 590 m³/h, pressão sonora a velocidade alta/baixa em refrigeração: 37/30 dBA, potência calorífica nominal 3,2 kW (temperatura de bulbo seco de ar interior 20°C, temperatura de bulbo seco do ar exterior 7°C, temperatura de bulbo úmido do ar exterior 6°C), vazão de ar em aquecimento 590 m³/h, pressão sonora a velocidade alta/baixa em aquecimento: 37/30 dBA, dimensões 268x575x575 mm, peso 15 kg, diâmetro de ligação da tubulação de gás 3/8", diâmetro de ligação da tubulação do líquido 1/4", painel decorativo RBC-UM21PG(W)-E, de dimensões 12x620x620 mm e peso 2,5 kg, e comando à distância sem fios RBC-AXU31UM-E. (material) | 1.000 | 10360.18 | 10360.18 |
| mt42www090 | Un | Kit de suportes para suspensão ao teto, formado por quatro barras roscadas de aço galvanizado, com as correspondentes buchas, porcas e arruelas. (material) | 1.000 | 147.33 | 147.33 |
| mo005 | h | Instalador de ar condicionado. (mão de obra) | 1.122 | 40.91 | 45.90 |
| mo104 | h | Ajudante de instalador de ar condicionado. (mão de obra) | 1.122 | 30.78 | 34.54 |
| % | % | Custos diretos complementares | 2 % | 10587.95 | 211.76 |
|  |  | Custos diretos |  |  | 10799.71 |
