# Unidade interior de ar condicionado, de teto com descarga direta

- Propriedade do ficheiro: CYPE INGENIEROS, S.A.
- Formato: FIEBDC-3/2002
- Âmbito geográfico: Brasil
- Moeda: BRL
- Custos indiretos: 3.00 %
- Despesas gerais: 13.00 %
- Lucro: 6.00 %
- IVA: 17.00 %

## I Instalações

### IC Aquecimento, refrigeração, climatização e água quente

#### ICN Unidades autônomas de climatização

**ICN115** Un Unidade interior de ar condicionado, de teto com descarga direta.
Unidade interior de ar condicionado, de teto com descarga direta, sistema ar-ar multi-split, para gás R-32, bomba de calor, alimentação monofásica (230V/50Hz), modelo Montecarlo RAV-HM401CTP-E "TOSHIBA", potência frigorífica nominal 3,6 kW (temperatura de bulbo seco de ar interior 27°C, temperatura de bulbo úmido de ar interior 19°C, temperatura de bulbo seco do ar exterior 35°C, temperatura de bulbo úmido do ar exterior 24°C), vazão de ar 900 m³/h, pressão sonora a velocidade alta/baixa: 37/28 dBA, potência sonora a velocidade alta/baixa: 52/43 dBA, potência calorífica nominal 4 kW (temperatura de bulbo seco de ar interior 20°C, temperatura de bulbo seco do ar exterior 7°C, temperatura de bulbo úmido do ar exterior 6°C), dimensões 235x950x690 mm, peso 23 kg. Regulação: controle remoto por cabo, modelo RBC-ASCU11-E.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42tsb485a | Un | Unidade interior de ar condicionado, de teto com descarga direta, sistema ar-ar multi-split, para gás R-32, bomba de calor, alimentação monofásica (230V/50Hz), modelo Montecarlo RAV-HM401CTP-E "TOSHIBA", potência frigorífica nominal 3,6 kW (temperatura de bulbo seco de ar interior 27°C, temperatura de bulbo úmido de ar interior 19°C, temperatura de bulbo seco do ar exterior 35°C, temperatura de bulbo úmido do ar exterior 24°C), vazão de ar 900 m³/h, pressão sonora a velocidade alta/baixa: 37/28 dBA, potência sonora a velocidade alta/baixa: 52/43 dBA, potência calorífica nominal 4 kW (temperatura de bulbo seco de ar interior 20°C, temperatura de bulbo seco do ar exterior 7°C, temperatura de bulbo úmido do ar exterior 6°C), dimensões 235x950x690 mm, peso 23 kg. (material) | 1.000 | 6522.82 | 6522.82 |
| mt42tsb607b | Un | Controle remoto por cabo, modelo RBC-ASCU11-E "TOSHIBA", com botoneira simplificada, com capacidade de controle de uma unidade interior ou um grupo de 8 unidades interiores de ar condicionado. (material) | 1.000 | 522.36 | 522.36 |
| mt42tsb900 | m | Cabo bipolar, de 0,5 mm² de seção (material) | 3.000 | 5.36 | 16.08 |
| mt35tpt010ke | m | Tubo rígido de PVC VD-F de 16 mm de diâmetro exterior e 1,3 mm de espessura. Resistência à compressão 1250 N, resistência ao impacto 6 joules, temperatura de trabalho -25°C até 90°C, classificação 4442, com o preço incrementado em 20% relativamente a acessórios e peças especiais. (material) | 3.000 | 11.90 | 35.70 |
| mo005 | h | Instalador de ar condicionado. (mão de obra) | 1.122 | 40.91 | 45.90 |
| mo104 | h | Ajudante de instalador de ar condicionado. (mão de obra) | 1.122 | 30.78 | 34.54 |
| % | % | Custos diretos complementares | 2 % | 7177.40 | 143.55 |
|  |  | Custos diretos |  |  | 7320.95 |
