# Recuperador de calor ar-ar, com bateria de expansão direta. Instalação em solo

- Propriedade do ficheiro: CYPE INGENIEROS, S.A.
- Formato: FIEBDC-3/2002
- Âmbito geográfico: Brasil
- Moeda: BRL
- Custos indiretos: 3.00 %
- Despesas gerais: 13.00 %
- Lucro: 6.00 %
- IVA: 17.00 %

## I Instalações

### IC Aquecimento, refrigeração, climatização e água quente

#### ICR Sistemas de condução de ar

**ICR102** Un Recuperador de calor ar-ar, com bateria de expansão direta. Instalação em solo.
Recuperador de calor ar-ar, modelo VNMCC05SMAV1 "TOSHIBA", de dimensões 612x1275x331 mm, peso 65 kg, vazão de ar nominal 500 m³/h, consumo elétrico dos ventiladores 2x170 W com alimentação monofásica a 230 V, pressão estática 150 Pa, potência sonora 74 dBA, eficiência térmica 85,05%, diámetro dos dutos 200 mm, com permutador de placas de alumínio de fluxo cruzado, estrutura de alumínio extrudido e esquinas de poliamida, painéis laterais removíveis, filtros F6+F6 e F8, isolamento de lã de rocha de 25 mm de espessura e 40 kg/m³. Acessórios: bateria de expansão direta, modelo VNMCC05SKF. Instalação em solo.
Inclui: Marcação. Colocação e fixação. Ligação e verificação do seu correto funcionamento.
Critério de medição de projeto: Número de unidades previstas, segundo documentação gráfica de Projeto.
Critério de quantitativos de obra: Medir-se-á o número de unidades realmente executadas segundo especificações de Projeto.

| Código | Un | Descrição | Rendimento | Preço | Importância |
|---|---|---|---|---|---|
| mt42tsb295HaS1c | Un | Recuperador de calor ar-ar, modelo VNMCC05SMAV1 "TOSHIBA", de dimensões 612x1275x331 mm, peso 65 kg, vazão de ar nominal 500 m³/h, consumo elétrico dos ventiladores 2x170 W com alimentação monofásica a 230 V, pressão estática 150 Pa, potência sonora 74 dBA, eficiência térmica 85,05%, diámetro dos dutos 200 mm, com permutador de placas de alumínio de fluxo cruzado, estrutura de alumínio extrudido e esquinas de poliamida, painéis laterais removíveis, filtros F6+F6 e F8, isolamento de lã de rocha de 25 mm de espessura e 40 kg/m³. (material) | 1.000 | 26352.49 | 26352.49 |
| mt42tsb297l | Un | Bateria de expansão direta, modelo VNMCC05SKF "TOSHIBA", para recuperador de calor ar-ar. (material) | 1.000 | 7286.29 | 7286.29 |
| mo005 | h | Instalador de ar condicionado. (mão de obra) | 0.904 | 40.91 | 36.98 |
| mo104 | h | Ajudante de instalador de ar condicionado. (mão de obra) | 0.904 | 30.78 | 27.83 |
| % | % | Custos diretos complementares | 2 % | 33703.59 | 674.07 |
|  |  | Custos diretos |  |  | 34377.66 |
