# Unidade ar-água, bomba de calor aerotérmica, para produção de água quente

- Propriedade do ficheiro: CYPE INGENIEROS, S.A.
- Formato: FIEBDC-3/2002
- Âmbito geográfico: Brasil
- Moeda: BRL
- Custos indiretos: 3.00 %
- Despesas gerais: 13.00 %
- Lucro: 6.00 %
- IVA: 17.00 %

## I Instalações

### IC Aquecimento, refrigeração, climatização e água quente

#### ICV Unidades centrais para aquecimento, refrigeração, climatização e água quente

**ICV050** Un Unidade ar-água, bomba de calor aerotérmica, para produção de água quente.
Bomba de calor aerotérmica, ar-água, para produção de água quente, modelo HWS-G2601CNXR-E "TOSHIBA", para gás refrigerante R-134a, para instalação no interior, reservatório de água quente de 260 litros, perfil de consumo XL, COP 3,69, classe de eficiência energética A+, diâmetro 620 mm, altura 1960 mm, peso 100 kg, potência sonora 55,6 dBA, alimentação monofásica a 230 V, entrada de ar entre -7°C e 40°C, temperatura de saída da água com bomba de calor 60°C, temperatura de saída da água com bomba de calor e resistência elétrica de apoio 65°C, com ligações com a rede de dutos de 200 mm de diâmetro, pressão de ar 200 Pa, vazão de ar máximo 800 m³/h, placa de circuito impresso (PCB) para ligação com sistema solar fotovoltaico, resistência elétrica de apoio de 1,5 kW. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42tsb005e | Un | Bomba de calor aerotérmica, ar-água, para produção de água quente, modelo HWS-G2601CNXR-E "TOSHIBA", para gás refrigerante R-134a, para instalação no interior, reservatório de água quente de 260 litros, perfil de consumo XL, COP 3,69, classe de eficiência energética A+, diâmetro 620 mm, altura 1960 mm, peso 100 kg, potência sonora 55,6 dBA, alimentação monofásica a 230 V, entrada de ar entre -7°C e 40°C, temperatura de saída da água com bomba de calor 60°C, temperatura de saída da água com bomba de calor e resistência elétrica de apoio 65°C, com ligações com a rede de dutos de 200 mm de diâmetro, pressão de ar 200 Pa, vazão de ar máximo 800 m³/h, placa de circuito impresso (PCB) para ligação com sistema solar fotovoltaico, resistência elétrica de apoio de 1,5 kW. (material) | 1.000 | 26935.13 | 26935.13 |
| mt37sve010c | Un | Registro de esfera de latão niquelado para enroscar de 3/4". (material) | 2.000 | 21.81 | 43.62 |
| mo005 | h | Instalador de ar condicionado. (mão de obra) | 0.995 | 40.91 | 40.71 |
| mo104 | h | Ajudante de instalador de ar condicionado. (mão de obra) | 0.995 | 30.78 | 30.63 |
| % | % | Custos diretos complementares | 2 % | 27050.09 | 541.00 |
|  |  | Custos diretos |  |  | 27591.09 |
