# Unidade ar-água, bomba de calor aerotérmica, para produção de água quente

- Propriedade do ficheiro: CYPE INGENIEROS, S.A.
- Formato: FIEBDC-3/2002
- Âmbito geográfico: Brasil
- Moeda: BRL
- Custos indiretos: 3.00 %
- Despesas gerais: 13.00 %
- Lucro: 6.00 %
- IVA: 17.00 %

## I Instalações

### IC Aquecimento, refrigeração, climatização e água quente

#### ICV Unidades centrais para aquecimento, refrigeração, climatização e água quente

**ICV050** Un Unidade ar-água, bomba de calor aerotérmica, para produção de água quente.
Bomba de calor aerotérmica, ar-água, para produção de água quente, modelo Legato Clima CHWSG160CNMRE "TOSHIBA", para gás refrigerante R-134a, para instalação no interior, reservatório de água quente de aço inoxidável AISI 444 de 160 litros, perfil de consumo L, COP 2,56, classe de eficiência energética A, dimensões 1297x585x587 mm, potência sonora 56 dBA, alimentação monofásica a 230 V, temperatura de saída da água com bomba de calor 55°C, temperatura de saída da água com bomba de calor e resistência elétrica de apoio 70°C, pressão de ar 70 Pa, potência máxima absorvida 2,1 kW, com ligações com a rede de dutos de 200 mm de diâmetro, resistência elétrica de apoio de 1,5 kW, função anti-legionela, painel de controle tátil e ligação com sistema solar fotovoltaico. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42tsb040c | Un | Bomba de calor aerotérmica, ar-água, para produção de água quente, modelo Legato Clima CHWSG160CNMRE "TOSHIBA", para gás refrigerante R-134a, para instalação no interior, reservatório de água quente de aço inoxidável AISI 444 de 160 litros, perfil de consumo L, COP 2,56, classe de eficiência energética A, dimensões 1297x585x587 mm, potência sonora 56 dBA, alimentação monofásica a 230 V, temperatura de saída da água com bomba de calor 55°C, temperatura de saída da água com bomba de calor e resistência elétrica de apoio 70°C, pressão de ar 70 Pa, potência máxima absorvida 2,1 kW, com ligações com a rede de dutos de 200 mm de diâmetro, resistência elétrica de apoio de 1,5 kW, função anti-legionela, painel de controle tátil e ligação com sistema solar fotovoltaico. (material) | 1.000 | 15670.86 | 15670.86 |
| mt37sve010c | Un | Registro de esfera de latão niquelado para enroscar de 3/4". (material) | 2.000 | 21.81 | 43.62 |
| mo005 | h | Instalador de ar condicionado. (mão de obra) | 0.956 | 40.91 | 39.11 |
| mo104 | h | Ajudante de instalador de ar condicionado. (mão de obra) | 0.956 | 30.78 | 29.43 |
| % | % | Custos diretos complementares | 2 % | 15783.02 | 315.66 |
|  |  | Custos diretos |  |  | 16098.68 |
