# Derivação para linha frigorífica de líquido, de descarga de gás e de sucção de gás

- Propriedade do ficheiro: CYPE Ingenieros S.A.
- Formato: FIEBDC-3/2016
- Programa: Gerador de preços para construção civil. CYPE Ingenieros, S.A.
- Data: 17/06/2024
- Âmbito geográfico: Brasil
- Moeda: BRL
- Custos indiretos: 3 %
- Despesas gerais: 13 %
- Lucro: 6 %
- IVA: 17 %

## I Instalações

### IB Sistemas de climatização

#### IBP Sistema VRF (Toshiba)

**IBP515** Un Derivação para linha frigorífica de líquido, de descarga de gás e de sucção de gás.
Derivação de linha frigorífica formada por conjunto de três juntas, uma para a linha de líquido, outra para a linha de descarga de gás e outra para a linha de sucção de gás, modelo RBM-BY105FE "TOSHIBA", com un intervalo de capacidade total das unidades interiores ligadas a jusante de 6,4 a 20,2.
Inclui: Ligação.
Critério de medição de projeto: Número de unidades previstas, segundo documentação gráfica de Projeto.
Critério de quantitativos de obra: Medir-se-á o número de unidades realmente executadas segundo especificações de Projeto.

| Código | Un | Descrição | Rendimento | Preço | Importância |
|---|---|---|---|---|---|
| mt42tsb525b | Un | Conjunto de três juntas, uma para a linha de líquido, outra para a linha de descarga de gás e outra para a linha de sucção de gás, modelo RBM-BY105FE "TOSHIBA", com un intervalo de capacidade total das unidades interiores ligadas a jusante de 6,4 a 20,2. (material) | 1 | 1339.39 | 1339.390 |
| mo005 | h | Instalador de ar condicionado. (mão de obra) | 0.056 | 40.91 | 2.291 |
| mo104 | h | Ajudante de instalador de ar condicionado. (mão de obra) | 0.056 | 30.78 | 1.724 |
| % | % | Custos diretos complementares | 2 % | 1343.405 | 26.868 |
|  |  | Custos diretos |  |  | 1370.273 |
