# Unidade interior de ar condicionado, de teto com descarga direta, para gás R-410A

- Propriedade do ficheiro: CYPE Ingenieros S.A.
- Formato: FIEBDC-3/2016
- Programa: Gerador de preços para construção civil. CYPE Ingenieros, S.A.
- Data: 17/06/2024
- Âmbito geográfico: Brasil
- Moeda: BRL
- Custos indiretos: 3 %
- Despesas gerais: 13 %
- Lucro: 6 %
- IVA: 17 %

## I Instalações

### IB Sistemas de climatização

#### IBP Sistema VRF (Toshiba)

**IBP130** Un Unidade interior de ar condicionado, de teto com descarga direta, para gás R-410A.
Unidade interior de ar condicionado, de teto com descarga direta, sistema VRF, para gás R-410A/R-32, alimentação monofásica (230V/50Hz), modelo MMC-UP0151HP-E "TOSHIBA", potência frigorífica nominal 4,5 kW (temperatura de bulbo seco de ar interior 27°C, temperatura de bulbo úmido de ar interior 19°C, temperatura de bulbo seco do ar exterior 35°C, temperatura de bulbo úmido do ar exterior 24°C), potência calorífica nominal 5 kW (temperatura de bulbo seco de ar interior 20°C, temperatura de bulbo úmido do ar exterior 6°C), consumo elétrico nominal 0,033 kW, pressão sonora a velocidade alta/média/baixa: 36/34/28 dBA, potência sonora a velocidade alta 51 dBA, vazão de ar a velocidade alta/média/baixa: 840/690/540 m³/h, de 235x950x690 mm e 23 kg, com válvula de expansão eletrônica, sensor de pressão e controle individual de temperatura por microprocessador para regulação do fluxo de refrigerante, admissão de ar exterior. Regulação: controle remoto sem fios, modelo RBC-AXU31C-E.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb171a | Un | Unidade interior de ar condicionado, de teto com descarga direta, sistema VRF, para gás R-410A/R-32, alimentação monofásica (230V/50Hz), modelo MMC-UP0151HP-E "TOSHIBA", potência frigorífica nominal 4,5 kW (temperatura de bulbo seco de ar interior 27°C, temperatura de bulbo úmido de ar interior 19°C, temperatura de bulbo seco do ar exterior 35°C, temperatura de bulbo úmido do ar exterior 24°C), potência calorífica nominal 5 kW (temperatura de bulbo seco de ar interior 20°C, temperatura de bulbo úmido do ar exterior 6°C), consumo elétrico nominal 0,033 kW, pressão sonora a velocidade alta/média/baixa: 36/34/28 dBA, potência sonora a velocidade alta 51 dBA, vazão de ar a velocidade alta/média/baixa: 840/690/540 m³/h, de 235x950x690 mm e 23 kg, com válvula de expansão eletrônica, sensor de pressão e controle individual de temperatura por microprocessador para regulação do fluxo de refrigerante, admissão de ar exterior. (material) | 1 | 14324.77 | 14324.770 |
| mt42tsb597b | Un | Controle remoto sem fios, modelo RBC-AXU31C-E "TOSHIBA", formado por comando por infravermelhos e receptor para instalação na unidade interior de ar condicionado. (material) | 1 | 1861.75 | 1861.750 |
| mo005 | h | Instalador de ar condicionado. (mão de obra) | 1.122 | 40.91 | 45.901 |
| mo104 | h | Ajudante de instalador de ar condicionado. (mão de obra) | 1.122 | 30.78 | 34.535 |
| % | % | Custos diretos complementares | 2 % | 16266.956 | 325.339 |
|  |  | Custos diretos |  |  | 16592.295 |

## Recursos

**mt42tsb171a** Un Unidade interior de ar condicionado
Dados técnicos: Custo energético 1064.714 MJ; Emissão de CO2 72.847 kg
Resíduos:
- embalagem: re150101 Embalagens de papel e cartão. (componente de resíduo); rendimento 0.18 kg; Código LER 15 01 01; Massa do elemento 1 kg; Volume 0.001333 m3
- embalagem: re170203 Plástico. (componente de resíduo); rendimento 0.09 kg; Código LER 17 02 03; Massa do elemento 1 kg; Volume 0.001667 m3
