# Unidade interior para produção de água quente e aquecimento, para gás R-410A

- Propriedade do ficheiro: CYPE Ingenieros S.A.
- Formato: FIEBDC-3/2016
- Programa: Gerador de preços para construção civil. CYPE Ingenieros, S.A.
- Data: 17/06/2024
- Âmbito geográfico: Brasil
- Moeda: BRL
- Custos indiretos: 3 %
- Despesas gerais: 13 %
- Lucro: 6 %
- IVA: 17 %

## I Instalações

### IB Sistemas de climatização

#### IBP Sistema VRF (Toshiba)

**IBP520** Un Unidade interior para produção de água quente e aquecimento, para gás R-410A.
Unidade interior para produção de água quente e aquecimento, sistema VRF, modelo MMW-UP0271LQ-E "TOSHIBA", para ligação a unidade exterior de ar condicionado da série SMMS-e ou com recuperação de calor, da série SHRM-e, para gás R-410A/R-32, alimentação monofásica (230V/50Hz), potência calorífica nominal 8 kW, regulação da temperatura de saída de água de 25°C a 50°C, consumo elétrico nominal 0,014 kW, pressão sonora nominal 25 dBA, dimensões 650x500x250 mm, peso 17,8 kg, diâmetro de ligação da tubulação de gás 5/8", diâmetro de ligação da tubulação do líquido 3/8", diâmetro de ligação das tubulações de água R 1 1/4".
Critérios considerados na determinação do preço da unidade de obra: O preço não inclui a canalização nem a cablagem elétrica de alimentação.
Inclui: Marcação. Colocação e fixação. Ligação às linhas frigoríficas. Ligação à rede de condução de água. Ligação à rede elétrica. Colocação em funcionamento.
Critério de medição de projeto: Número de unidades previstas, segundo documentação gráfica de Projeto.
Critério de quantitativos de obra: Medir-se-á o número de unidades realmente executadas segundo especificações de Projeto.

| Código | Un | Descrição | Rendimento | Preço | Importância |
|---|---|---|---|---|---|
| mt42tsb030a | Un | Unidade interior para produção de água quente e aquecimento, sistema VRF, modelo MMW-UP0271LQ-E "TOSHIBA", para ligação a unidade exterior de ar condicionado da série SMMS-e ou com recuperação de calor, da série SHRM-e, para gás R-410A/R-32, alimentação monofásica (230V/50Hz), potência calorífica nominal 8 kW, regulação da temperatura de saída de água de 25°C a 50°C, consumo elétrico nominal 0,014 kW, pressão sonora nominal 25 dBA, dimensões 650x500x250 mm, peso 17,8 kg, diâmetro de ligação da tubulação de gás 5/8", diâmetro de ligação da tubulação do líquido 3/8", diâmetro de ligação das tubulações de água R 1 1/4". (material) | 1 | 21510.6 | 21510.600 |
| mo005 | h | Instalador de ar condicionado. (mão de obra) | 1.122 | 40.91 | 45.901 |
| mo104 | h | Ajudante de instalador de ar condicionado. (mão de obra) | 1.122 | 30.78 | 34.535 |
| % | % | Custos diretos complementares | 2 % | 21591.036 | 431.821 |
|  |  | Custos diretos |  |  | 22022.857 |

## Recursos

**mt42tsb030a** Un Unidade interior para produção de água quente e aquecimento
Dados técnicos: Custo energético 825.989 MJ; Emissão de CO2 56.510 kg
Resíduos:
- embalagem: re150101 Embalagens de papel e cartão. (componente de resíduo); rendimento 0.18 kg; Código LER 15 01 01; Massa do elemento 1 kg; Volume 0.001333 m3
- embalagem: re170203 Plástico. (componente de resíduo); rendimento 0.09 kg; Código LER 17 02 03; Massa do elemento 1 kg; Volume 0.001667 m3
