# Equipamento de ar condicionado com unidade interior de teto com descarga direta, sistema ar-ar split 1x1

- Propriedade do ficheiro: CYPE Ingenieros S.A.
- Formato: FIEBDC-3/2016
- Programa: Gerador de preços para construção civil. CYPE Ingenieros, S.A.
- Data: 17/06/2024
- Âmbito geográfico: Brasil
- Moeda: BRL
- Custos indiretos: 3 %
- Despesas gerais: 13 %
- Lucro: 6 %
- IVA: 17 %

## I Instalações

### IC Aquecimento, refrigeração, climatização e água quente

#### ICN Unidades autônomas de climatização

**ICN035** Un Equipamento de ar condicionado com unidade interior de teto com descarga direta, sistema ar-ar split 1x1.
Equipamento de ar condicionado, sistema ar-ar split 1x1, para gás R-32, bomba de calor, alimentação monofásica (230V/50Hz), modelo Montecarlo SDI 56 "TOSHIBA", potência frigorífica nominal 5 kW (temperatura de bulbo seco de ar interior 27°C, temperatura de bulbo úmido de ar interior 19°C, temperatura de bulbo seco do ar exterior 35°C, temperatura de bulbo úmido do ar exterior 24°C), potência frigorífica mínima/máxima: 1,2/5,6 kW, consumo elétrico nominal em refrigeração 1,37 kW, EER 3,65, SEER 6,76 (classe energética A++), potência calorífica nominal 5,6 kW (temperatura de bulbo seco de ar interior 20°C, temperatura de bulbo seco do ar exterior 7°C, temperatura de bulbo úmido do ar exterior 6°C), potência calorífica mínima/máxima: 0,9/7,4 kW, consumo elétrico nominal em aquecimento 1,39 kW, COP 4,06, SCOP 4,7 (classe energética A+), formado por uma unidade interior de teto com descarga direta RAV-HM561CTP-E, vazão de ar a velocidade alta/baixa: 900/540 m³/h, pressão sonora a velocidade alta/média/baixa: 37/35/28 dBA, dimensões 235x950x690 mm, peso 23 kg, com filtro de ar e comando à distância sem fios RBC-AXU31C-E, e uma unidade exterior RAV-GP561ATP-E, com compressor tipo Twin Rotary, com tecnologia Inverter, vazão de ar 2250 m³/h, pressão sonora em refrigeração 46 dBA, pressão sonora em aquecimento 48 dBA, potência sonora em refrigeração 63 dBA, potência sonora em aquecimento 65 dBA, dimensões 630x799x299 mm, peso 45 kg, diâmetro de ligação da tubulação de gás 1/2", diâmetro de ligação da tubulação do líquido 1/4", comprimento máximo de tubulação 50 m, diferença máxima de altura entre a unidade exterior e a unidade interior 30 m. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42tsb369aa | Un | Equipamento de ar condicionado, sistema ar-ar split 1x1, para gás R-32, bomba de calor, alimentação monofásica (230V/50Hz), modelo Montecarlo SDI 56 "TOSHIBA", potência frigorífica nominal 5 kW (temperatura de bulbo seco de ar interior 27°C, temperatura de bulbo úmido de ar interior 19°C, temperatura de bulbo seco do ar exterior 35°C, temperatura de bulbo úmido do ar exterior 24°C), potência frigorífica mínima/máxima: 1,2/5,6 kW, consumo elétrico nominal em refrigeração 1,37 kW, EER 3,65, SEER 6,76 (classe energética A++), potência calorífica nominal 5,6 kW (temperatura de bulbo seco de ar interior 20°C, temperatura de bulbo seco do ar exterior 7°C, temperatura de bulbo úmido do ar exterior 6°C), potência calorífica mínima/máxima: 0,9/7,4 kW, consumo elétrico nominal em aquecimento 1,39 kW, COP 4,06, SCOP 4,7 (classe energética A+), formado por uma unidade interior de teto com descarga direta RAV-HM561CTP-E, vazão de ar a velocidade alta/baixa: 900/540 m³/h, pressão sonora a velocidade alta/média/baixa: 37/35/28 dBA, dimensões 235x950x690 mm, peso 23 kg, com filtro de ar e comando à distância sem fios RBC-AXU31C-E, e uma unidade exterior RAV-GP561ATP-E, com compressor tipo Twin Rotary, com tecnologia Inverter, vazão de ar 2250 m³/h, pressão sonora em refrigeração 46 dBA, pressão sonora em aquecimento 48 dBA, potência sonora em refrigeração 63 dBA, potência sonora em aquecimento 65 dBA, dimensões 630x799x299 mm, peso 45 kg, diâmetro de ligação da tubulação de gás 1/2", diâmetro de ligação da tubulação do líquido 1/4", comprimento máximo de tubulação 50 m, diferença máxima de altura entre a unidade exterior e a unidade interior 30 m. (material) | 1 | 21403.46 | 21403.460 |
| mt42www085 | Un | Kit de suportes de parede, formado por conjunto de esquadras de 50x45 cm e quatro amortecedores de borracha, com as correspondentes buchas, parafusos, porcas e arruelas. (material) | 1 | 126.57 | 126.570 |
| mo005 | h | Instalador de ar condicionado. (mão de obra) | 2.243 | 40.91 | 91.761 |
| mo104 | h | Ajudante de instalador de ar condicionado. (mão de obra) | 2.243 | 30.78 | 69.040 |
| % | % | Custos diretos complementares | 2 % | 21690.831 | 433.817 |
|  |  | Custos diretos |  |  | 22124.648 |
