# Unidade exterior de ar condicionado, sistema ar-ar multi-split

- Propriedade do ficheiro: CYPE Ingenieros S.A.
- Formato: FIEBDC-3/2016
- Programa: Gerador de preços para construção civil. CYPE Ingenieros, S.A.
- Data: 17/06/2024
- Âmbito geográfico: Brasil
- Moeda: BRL
- Custos indiretos: 3 %
- Despesas gerais: 13 %
- Lucro: 6 %
- IVA: 17 %

## I Instalações

### IC Aquecimento, refrigeração, climatização e água quente

#### ICN Unidades autônomas de climatização

**ICN150** Un Unidade exterior de ar condicionado, sistema ar-ar multi-split.
Unidade exterior de ar condicionado, sistema ar-ar multi-split, para gás R-32, bomba de calor, alimentação monofásica (230V/50Hz), modelo Multi 2M10 "TOSHIBA", potência frigorífica nominal 3,3 kW (temperatura de bulbo seco de ar interior 27°C, temperatura de bulbo úmido de ar interior 19°C, temperatura de bulbo seco do ar exterior 35°C, temperatura de bulbo úmido do ar exterior 24°C), potência frigorífica mínima/máxima: 1,2/4,1 kW, consumo elétrico nominal em refrigeração 0,67 kW, EER 4,93, SEER 8,6 (classe A+++), potência calorífica nominal 4 kW (temperatura de bulbo seco de ar interior 20°C, temperatura de bulbo seco do ar exterior 7°C, temperatura de bulbo úmido do ar exterior 6°C), potência calorífica mínima/máxima: 1/4,9 kW, consumo elétrico nominal em aquecimento 0,81 kW, COP 4,94, SCOP 4,7 (classe A++), com capacidade de ligação até 2 unidades interiores, compressor tipo DC Single Rotary, com tecnologia Inverter, vazão de ar 2100 m³/h, pressão sonora em refrigeração 47 dBA, pressão sonora em aquecimento 51 dBA, potência sonora em refrigeração 60 dBA, potência sonora em aquecimento 64 dBA, dimensões 550x780x290 mm, peso 31 kg, diâmetro de ligação das tubulações de gás 3/8", diâmetro de ligação das tubulações de líquido 1/4", comprimento máximo de tubulação 15 m, diferença máxima de altura entre a unidade exterior e as unidades interiores 10 m. Inclusive elementos anti-vibratórios de piso.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42tsb476h | Un | Unidade exterior de ar condicionado, sistema ar-ar multi-split, para gás R-32, bomba de calor, alimentação monofásica (230V/50Hz), modelo Multi 2M10 "TOSHIBA", potência frigorífica nominal 3,3 kW (temperatura de bulbo seco de ar interior 27°C, temperatura de bulbo úmido de ar interior 19°C, temperatura de bulbo seco do ar exterior 35°C, temperatura de bulbo úmido do ar exterior 24°C), potência frigorífica mínima/máxima: 1,2/4,1 kW, consumo elétrico nominal em refrigeração 0,67 kW, EER 4,93, SEER 8,6 (classe A+++), potência calorífica nominal 4 kW (temperatura de bulbo seco de ar interior 20°C, temperatura de bulbo seco do ar exterior 7°C, temperatura de bulbo úmido do ar exterior 6°C), potência calorífica mínima/máxima: 1/4,9 kW, consumo elétrico nominal em aquecimento 0,81 kW, COP 4,94, SCOP 4,7 (classe A++), com capacidade de ligação até 2 unidades interiores, compressor tipo DC Single Rotary, com tecnologia Inverter, vazão de ar 2100 m³/h, pressão sonora em refrigeração 47 dBA, pressão sonora em aquecimento 51 dBA, potência sonora em refrigeração 60 dBA, potência sonora em aquecimento 64 dBA, dimensões 550x780x290 mm, peso 31 kg, diâmetro de ligação das tubulações de gás 3/8", diâmetro de ligação das tubulações de líquido 1/4", comprimento máximo de tubulação 15 m, diferença máxima de altura entre a unidade exterior e as unidades interiores 10 m. (material) | 1 | 9107.85 | 9107.850 |
| mt42www080 | Un | Kit de amortecedores anti-vibração de piso, formado por quatro amortecedores de borracha, com os correspondentes parafusos, porcas e arruelas. (material) | 1 | 53.57 | 53.570 |
| mo005 | h | Instalador de ar condicionado. (mão de obra) | 1.122 | 40.91 | 45.901 |
| mo104 | h | Ajudante de instalador de ar condicionado. (mão de obra) | 1.122 | 30.78 | 34.535 |
| % | % | Custos diretos complementares | 2 % | 9241.856 | 184.837 |
|  |  | Custos diretos |  |  | 9426.693 |

## Recursos

**mt42tsb476h** Un Unidade exterior de ar condicionado
Dados técnicos: Custo energético 1431.983 MJ; Emissão de CO2 97.982 kg
Resíduos:
- embalagem: re150101 Embalagens de papel e cartão. (componente de resíduo); rendimento 0.18 kg; Código LER 15 01 01; Massa do elemento 1 kg; Volume 0.001333 m3
- embalagem: re170203 Plástico. (componente de resíduo); rendimento 0.09 kg; Código LER 17 02 03; Massa do elemento 1 kg; Volume 0.001667 m3
