# Recuperador de calor ar-ar. Instalação em teto

- Propriedade do ficheiro: CYPE Ingenieros S.A.
- Formato: FIEBDC-3/2016
- Programa: Gerador de preços para construção civil. CYPE Ingenieros, S.A.
- Data: 17/06/2024
- Âmbito geográfico: Brasil
- Moeda: BRL
- Custos indiretos: 3 %
- Despesas gerais: 13 %
- Lucro: 6 %
- IVA: 17 %

## I Instalações

### IC Aquecimento, refrigeração, climatização e água quente

#### ICR Sistemas de condução de ar

**ICR110** Un Recuperador de calor ar-ar. Instalação em teto.
Recuperador de calor ar-ar, modelo VNMCC05SMAH1 "TOSHIBA", de dimensões 331x1275x612 mm, peso 65 kg, vazão de ar nominal 500 m³/h, consumo elétrico dos ventiladores 2x170 W com alimentação monofásica a 230 V, pressão estática 150 Pa, potência sonora 74 dBA, eficiência térmica 85,05%, diámetro dos dutos 200 mm, com permutador de placas de alumínio de fluxo cruzado, estrutura de alumínio extrudido e esquinas de poliamida, painéis laterais removíveis, filtros F6+F6 e F8, isolamento de lã de rocha de 25 mm de espessura e 40 kg/m³. Instalação em teto. Inclusive elementos para suspensão ao teto.
Inclui: Marcação. Colocação e fixação. Ligação e verificação do seu correto funcionamento.
Critério de medição de projeto: Número de unidades previstas, segundo documentação gráfica de Projeto.
Critério de quantitativos de obra: Medir-se-á o número de unidades realmente executadas segundo especificações de Projeto.

| Código | Un | Descrição | Rendimento | Preço | Importância |
|---|---|---|---|---|---|
| mt42tsb295waa1a | Un | Recuperador de calor ar-ar, modelo VNMCC05SMAH1 "TOSHIBA", de dimensões 331x1275x612 mm, peso 65 kg, vazão de ar nominal 500 m³/h, consumo elétrico dos ventiladores 2x170 W com alimentação monofásica a 230 V, pressão estática 150 Pa, potência sonora 74 dBA, eficiência térmica 85,05%, diámetro dos dutos 200 mm, com permutador de placas de alumínio de fluxo cruzado, estrutura de alumínio extrudido e esquinas de poliamida, painéis laterais removíveis, filtros F6+F6 e F8, isolamento de lã de rocha de 25 mm de espessura e 40 kg/m³. (material) | 1 | 23941.6 | 23941.600 |
| mt42www090 | Un | Kit de suportes para suspensão ao teto, formado por quatro barras roscadas de aço galvanizado, com as correspondentes buchas, porcas e arruelas. (material) | 1 | 147.33 | 147.330 |
| mo005 | h | Instalador de ar condicionado. (mão de obra) | 0.904 | 40.91 | 36.983 |
| mo104 | h | Ajudante de instalador de ar condicionado. (mão de obra) | 0.904 | 30.78 | 27.825 |
| % | % | Custos diretos complementares | 2 % | 24153.738 | 483.075 |
|  |  | Custos diretos |  |  | 24636.813 |

## Recursos

**mt42tsb295waa1a** Un Recuperador de calor ar-ar
Dados técnicos: Custo energético 3812.562 MJ; Emissão de CO2 144.009 kg
Resíduos:
- embalagem: re150101 Embalagens de papel e cartão. (componente de resíduo); rendimento 2.143 kg; Código LER 15 01 01; Massa do elemento 1 kg; Volume 0.001333 m3
