# Controlador para ligação de unidade de tratamento de ar (UTA) de expansão direta com unidade exterior de ar condicionado

- Propriedade do ficheiro: CYPE Ingenieros S.A.
- Formato: FIEBDC-3/2016
- Programa: Gerador de preços para construção civil. CYPE Ingenieros, S.A.
- Data: 17/06/2024
- Âmbito geográfico: Brasil
- Moeda: BRL
- Custos indiretos: 3 %
- Despesas gerais: 13 %
- Lucro: 6 %
- IVA: 17 %

## I Instalações

### IC Aquecimento, refrigeração, climatização e água quente

#### ICT Unidades de tratamento de ar (UTAs)

**ICT300** Un Controlador para ligação de unidade de tratamento de ar (UTA) de expansão direta com unidade exterior de ar condicionado.
Caixa de controle para ligação de unidade de tratamento de ar (UTA) de expansão direta com unidade exterior de expansão direta da gama Comercial, DI, SDI e Big DI, modelo RAV-DXC010 "TOSHIBA", com contatos de saída de funcionamento, saída de funcionamento do ventilador, saída de alarme, entrada externa para a activação e desactivação e entrada para paragem de emergência, e controle remoto RBC-AMT32-E. Totalmente montado, ligado e testado.
Inclui: Marcação. Colocação e fixação dos elementos. Ligação.
Critério de medição de projeto: Número de unidades previstas, segundo documentação gráfica de Projeto.
Critério de quantitativos de obra: Medir-se-á o número de unidades realmente executadas segundo especificações de Projeto.

| Código | Un | Descrição | Rendimento | Preço | Importância |
|---|---|---|---|---|---|
| mt42tsb310b | Un | Caixa de controle para ligação de unidade de tratamento de ar (UTA) de expansão direta com unidade exterior de expansão direta da gama Comercial, DI, SDI e Big DI, modelo RAV-DXC010 "TOSHIBA", com contatos de saída de funcionamento, saída de funcionamento do ventilador, saída de alarme, entrada externa para a activação e desactivação e entrada para paragem de emergência, e controle remoto RBC-AMT32-E. (material) | 1 | 7895.71 | 7895.710 |
| mo005 | h | Instalador de ar condicionado. (mão de obra) | 1.138 | 40.91 | 46.556 |
| mo104 | h | Ajudante de instalador de ar condicionado. (mão de obra) | 1.138 | 30.78 | 35.028 |
| % | % | Custos diretos complementares | 2 % | 7977.294 | 159.546 |
|  |  | Custos diretos |  |  | 8136.840 |
