# Unidade ar-água, bomba de calor aerotérmica, para produção de água quente

- Propriedade do ficheiro: CYPE Ingenieros S.A.
- Formato: FIEBDC-3/2016
- Programa: Gerador de preços para construção civil. CYPE Ingenieros, S.A.
- Data: 17/06/2024
- Âmbito geográfico: Brasil
- Moeda: BRL
- Custos indiretos: 3 %
- Despesas gerais: 13 %
- Lucro: 6 %
- IVA: 17 %

## I Instalações

### IC Aquecimento, refrigeração, climatização e água quente

#### ICV Unidades centrais para aquecimento, refrigeração, climatização e água quente

**ICV050** Un Unidade ar-água, bomba de calor aerotérmica, para produção de água quente.
Bomba de calor aerotérmica, ar-água, para produção de água quente, modelo Legato Clima CHWSG100CNMRE "TOSHIBA", para gás refrigerante R-134a, para instalação no interior, reservatório de água quente de aço inoxidável AISI 444 de 100 litros, perfil de consumo M, COP 2,44, classe de eficiência energética A+, dimensões 1075x522x527 mm, potência sonora 55 dBA, alimentação monofásica a 230 V, temperatura de saída da água com bomba de calor 55°C, temperatura de saída da água com bomba de calor e resistência elétrica de apoio 70°C, pressão de ar 70 Pa, potência máxima absorvida 1,8 kW, com ligações com a rede de dutos de 200 mm de diâmetro, resistência elétrica de apoio de 1,5 kW, função anti-legionela, painel de controle tátil e ligação com sistema solar fotovoltaico. Acessórios: módulo com comunicação via Wi-Fi para controle desde smartphone, tablet ou PC, modelo CHWSWIFI. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42tsb040a | Un | Bomba de calor aerotérmica, ar-água, para produção de água quente, modelo Legato Clima CHWSG100CNMRE "TOSHIBA", para gás refrigerante R-134a, para instalação no interior, reservatório de água quente de aço inoxidável AISI 444 de 100 litros, perfil de consumo M, COP 2,44, classe de eficiência energética A+, dimensões 1075x522x527 mm, potência sonora 55 dBA, alimentação monofásica a 230 V, temperatura de saída da água com bomba de calor 55°C, temperatura de saída da água com bomba de calor e resistência elétrica de apoio 70°C, pressão de ar 70 Pa, potência máxima absorvida 1,8 kW, com ligações com a rede de dutos de 200 mm de diâmetro, resistência elétrica de apoio de 1,5 kW, função anti-legionela, painel de controle tátil e ligação com sistema solar fotovoltaico. (material) | 1 | 14431.93 | 14431.930 |
| mt42tsb629a | Un | Módulo com comunicação via Wi-Fi para controle desde smartphone, tablet ou PC, modelo CHWSWIFI "TOSHIBA". (material) | 1 | 870.61 | 870.610 |
| mt37sve010c | Un | Registro de esfera de latão niquelado para enroscar de 3/4". (material) | 2 | 21.81 | 43.620 |
| mo005 | h | Instalador de ar condicionado. (mão de obra) | 0.819 | 40.91 | 33.505 |
| mo104 | h | Ajudante de instalador de ar condicionado. (mão de obra) | 0.819 | 30.78 | 25.209 |
| % | % | Custos diretos complementares | 2 % | 15404.874 | 308.097 |
|  |  | Custos diretos |  |  | 15712.971 |

## Recursos

**mt42tsb040a** Un Bomba de calor aerotérmica
Dados técnicos: Custo energético 4142.603 MJ; Emissão de CO2 241.716 kg
Resíduos:
- embalagem: re150101 Embalagens de papel e cartão. (componente de resíduo); rendimento 2.292 kg; Código LER 15 01 01; Massa do elemento 1 kg; Volume 0.001333 m3
- embalagem: re170201 Madeira. (componente de resíduo); rendimento 0.62 kg; Código LER 17 02 01; Massa do elemento 1 kg; Volume 0.000909 m3

**mt37sve010c** Un Registro de esfera de latão niquelado para enroscar de 3/4"
Dados técnicos: Custo energético 720.409 MJ; Emissão de CO2 48.441 kg
Resíduos:
- embalagem: re150101 Embalagens de papel e cartão; rendimento 0.072 kg
