# Coletor

- Propriedade do ficheiro: CYPE INGENIEROS, S.A.
- Formato: FIEBDC-3/2002
- Âmbito geográfico: Brasil
- Moeda: BRL
- Custos indiretos: 3.00 %
- Despesas gerais: 13.00 %
- Lucro: 6.00 %
- IVA: 17.00 %

## I Instalações

### IF Abastecimento de água

#### IFI Instalação interior

**IFI009** Un Coletor.
Coletor de plástico (PPSU), em H, "UPONOR IBERIA", com entrada de 20 mm de diâmetro e três derivações, uma de 20 mm e duas de 16 mm de diâmetro.
Inclui: Marcação. Colocação do coletor. Ligação de tubulações. Verificação do seu correto funcionamento.
Critério de medição de projeto: Número de unidades previstas, segundo documentação gráfica de Projeto.
Critério de quantitativos de obra: Medir-se-á o número de unidades realmente executadas segundo especificações de Projeto.

| Código | Un | Descrição | Rendimento | Preço | Importância |
|---|---|---|---|---|---|
| mt37alu105ma | Un | Coletor de plástico (PPSU), em H, "UPONOR IBERIA", com entrada de 20 mm de diâmetro e três derivações, uma de 20 mm e duas de 16 mm de diâmetro, sistema de união Quick and Easy. (material) | 1.000 | 41.05 | 41.05 |
| mt37www010 | Un | Material auxiliar para instalações de abastecimento de água. (material) | 1.000 | 4.18 | 4.18 |
| mo008 | h | Encanador. (mão de obra) | 0.105 | 40.91 | 4.30 |
| mo107 | h | Ajudante de encanador. (mão de obra) | 0.105 | 30.78 | 3.23 |
| % | % | Custos diretos complementares | 2 % | 52.76 | 1.06 |
|  |  | Custos diretos |  |  | 53.82 |
