# Válvula de arejamento

- Propriedade do ficheiro: CYPE Ingenieros S.A.
- Formato: FIEBDC-3/2016
- Programa: Gerador de preços para construção civil. CYPE Ingenieros, S.A.
- Data: 26/09/2024
- Âmbito geográfico: Brasil
- Moeda: BRL
- Custos indiretos: 3 %
- Despesas gerais: 13 %
- Lucro: 6 %
- IVA: 17 %

## I Instalações

### IS Drenagem de águas

#### ISD Ramais de descarga

**ISD007** Un Válvula de arejamento.
Válvula de ventilação de PVC, de 40 mm de diâmetro, colocada através união colada com adesivo. Inclusive líquido de limpeza e adesivo para tubos e acessórios de PVC.
Inclui: Montagem, ligação e verificação do seu correto funcionamento.
Critério de medição de projeto: Número de unidades previstas, segundo documentação gráfica de Projeto.
Critério de quantitativos de obra: Medir-se-á o número de unidades realmente executadas segundo especificações de Projeto.

| Código | Un | Descrição | Rendimento | Preço | Importância |
|---|---|---|---|---|---|
| mt36vpn010a | Un | Válvula de ventilação de PVC, de 40 mm de diâmetro. (material) | 1 | 37.51 | 37.510 |
| mt11var009 | l | Líquido de limpeza para colagem com adesivo de tubos e acessórios de PVC. (material) | 0.004 | 111.44 | 0.446 |
| mt11var010 | l | Cola para tubos e acessórios de PVC. (material) | 0.002 | 142.02 | 0.284 |
| mo008 | h | Encanador. (mão de obra) | 0.209 | 40.91 | 8.550 |
| mo107 | h | Ajudante de encanador. (mão de obra) | 0.209 | 30.78 | 6.433 |
| % | % | Custos diretos complementares | 2 % | 53.223 | 1.064 |
|  |  | Custos diretos |  |  | 54.287 |

Resíduos:
- colocação: mt36vpn010a Válvula de ventilação de PVC, de 40 mm de diâmetro; fator de resíduo 0.0267027
- colocação: mt11var009 Líquido de limpeza para colagem com adesivo de tubos e acessórios de PVC; fator de resíduo 0.0275

## Recursos

**mt36vpn010a** Un Válvula de ventilação de PVC, de 40 mm de diâmetro
Dados técnicos: Custo energético 7.188 MJ; Emissão de CO2 0.386 kg; Código LER 17 02 03; Massa do elemento 0.074 kg; Volume 0.000123 m3
Resíduos:
- embalagem: re150101 Embalagens de papel e cartão. (componente de resíduo); rendimento 0.036 kg; Código LER 15 01 01; Massa do elemento 1 kg; Volume 0.001333 m3

**mt11var009** l Líquido de limpeza para colagem com adesivo de tubos e acessórios de PVC
Dados técnicos: Custo energético 3.819 MJ; Emissão de CO2 0.202 kg; Código LER 20 01 30; Massa do elemento 1 kg; Volume 0.001 m3
Resíduos:
- embalagem: re170203 Plástico. (componente de resíduo); rendimento 0.032 kg; Código LER 17 02 03; Massa do elemento 1 kg; Volume 0.001667 m3
