# Acessório para tubulação de distribuição de água para sistema de aquecimento e refrigeração por teto radiante

- Propriedade do ficheiro: CYPE INGENIEROS, S.A.
- Formato: FIEBDC-3/2002
- Âmbito geográfico: Brasil
- Moeda: BRL
- Custos indiretos: 3.00 %
- Despesas gerais: 13.00 %
- Lucro: 6.00 %
- IVA: 17.00 %

## I Instalações

### IC Aquecimento, refrigeração, climatização e água quente

#### ICE Emissores a água para aquecimento e refrigeração

**ICE024** Un Acessório para tubulação de distribuição de água para sistema de aquecimento e refrigeração por teto radiante.
Tê de latão, de 20x9,9x20 mm, "UPONOR IBERIA".
Inclui: Colocação e fixação do acessório.
Critério de medição de projeto: Número de unidades previstas, segundo documentação gráfica de Projeto.
Critério de quantitativos de obra: Medir-se-á o número de unidades realmente executadas segundo especificações de Projeto.

| Código | Un | Descrição | Rendimento | Preço | Importância |
|---|---|---|---|---|---|
| mt38etu108b | Un | Tê de latão, de 20x9,9x20 mm, "UPONOR IBERIA", sistema de união Quick and Easy, inclusive anéis. (material) | 1.000 | 99.32 | 99.32 |
| mo103 | h | Ajudante de montador de instalações de calefação. (mão de obra) | 0.011 | 30.78 | 0.34 |
| % | % | Custos diretos complementares | 2 % | 99.66 | 1.99 |
|  |  | Custos diretos |  |  | 101.65 |
