# Coletor para aquecimento e refrigeração por piso radiante

- Propriedade do ficheiro: CYPE INGENIEROS, S.A.
- Formato: FIEBDC-3/2002
- Âmbito geográfico: Brasil
- Moeda: BRL
- Custos indiretos: 3.00 %
- Despesas gerais: 13.00 %
- Lucro: 6.00 %
- IVA: 17.00 %

## I Instalações

### IC Aquecimento, refrigeração, climatização e água quente

#### ICE Emissores a água para aquecimento e refrigeração

**ICE100** Un Coletor para aquecimento e refrigeração por piso radiante.
Coletor pré-montado de poliamida reforçada, modelo Vario M "UPONOR IBERIA", para 4 circuitos, composto de ligações principais de 1", derivações de 3/4", termômetros, purgadores manuais, válvula de enchimento, válvula de esvaziamento, medidores de vazão, tampões terminais e suportes, nípeis fêmea de 16 mm x 3/4" eurocone, modelo Vario, registros de esfera para fecho do circuito do coletor, modelo Vario, curvatubos de plástico, modelo Fix, montado em armário de aço galvanizado, de 80x550x730 mm, modelo Vario IW com porta, modelo Vario IW S. Totalmente montado, ligado e testado.
Inclui: Marcação da localização do coletor. Colocação do armário para o coletor. Colocação do coletor. Ligação das tubulações ao coletor. Ligação do coletor à rede de distribuição interior ou à caldeira.
Critério de medição de projeto: Número de unidades previstas, segundo documentação gráfica de Projeto.
Critério de quantitativos de obra: Medir-se-á o número de unidades realmente executadas segundo especificações de Projeto.

| Código | Un | Descrição | Rendimento | Preço | Importância |
|---|---|---|---|---|---|
| mt37alu009J | Un | Coletor pré-montado de poliamida reforçada, modelo Vario M "UPONOR IBERIA", para 4 circuitos, composto de ligações principais de 1", derivações de 3/4", termômetros, purgadores manuais, válvula de enchimento, válvula de esvaziamento, medidores de vazão, tampões terminais e suportes. (material) | 1.000 | 1228.52 | 1228.52 |
| mt37alu005r | Un | Nípel fêmea de 16 mm x 3/4" eurocone, modelo Vario "UPONOR IBERIA". (material) | 8.000 | 24.54 | 196.32 |
| mt37alu082d | Un | Registro de esfera para fecho do circuito do coletor de 1" de diâmetro, modelo Vario "UPONOR IBERIA". (material) | 2.000 | 118.04 | 236.08 |
| mt37alu015d | Un | Curvatubos de plástico, modelo Fix "UPONOR IBERIA". (material) | 8.000 | 8.06 | 64.48 |
| mt37alu031Q | Un | Armário de aço galvanizado, de 80x550x730 mm, modelo Vario IW "UPONOR IBERIA", para coletor de 2 a 4 saídas, regulável em altura, com barra curvatubos. (material) | 1.000 | 471.70 | 471.70 |
| mt37alu032s | Un | Porta bloqueável para armário de aço, acabamento pintado cor branca RAL 9010, de 500x730 mm, modelo Vario IW S "UPONOR IBERIA". (material) | 1.000 | 582.17 | 582.17 |
| mo004 | h | Montador de instalações de calefação. (mão de obra) | 1.821 | 40.91 | 74.50 |
| mo103 | h | Ajudante de montador de instalações de calefação. (mão de obra) | 1.821 | 30.78 | 56.05 |
| % | % | Custos diretos complementares | 2 % | 2909.82 | 58.20 |
|  |  | Custos diretos |  |  | 2968.02 |
