# Coletor para aquecimento por piso radiante, para indústria e setor terciário

- Propriedade do ficheiro: CYPE INGENIEROS, S.A.
- Formato: FIEBDC-3/2002
- Âmbito geográfico: Brasil
- Moeda: BRL
- Custos indiretos: 3.00 %
- Despesas gerais: 13.00 %
- Lucro: 6.00 %
- IVA: 17.00 %

## I Instalações

### IC Aquecimento, refrigeração, climatização e água quente

#### ICE Emissores a água para aquecimento e refrigeração

**ICE101** Un Coletor para aquecimento por piso radiante, para indústria e setor terciário.
Coletor modular, de poliamida, de 1 1/2" de diâmetro, modelo Magna "UPONOR IBERIA", para 4 circuitos, conjunto de acessórios para formação de coletor modular, modelo Magna K1, nípeis fêmea de 20 mm x 3/4" eurocone, modelo Vario, curvatubos de plástico, modelo Multi, conjunto de duas registros de esfera para fecho do circuito do coletor de 1 1/2" de diâmetro, modelo Magna. Totalmente montado, ligado e testado.
Inclui: Marcação da localização do coletor. Colocação do coletor. Ligação das tubulações ao coletor. Ligação do coletor à rede de distribuição interior ou à caldeira.
Critério de medição de projeto: Número de unidades previstas, segundo documentação gráfica de Projeto.
Critério de quantitativos de obra: Medir-se-á o número de unidades realmente executadas segundo especificações de Projeto.

| Código | Un | Descrição | Rendimento | Preço | Importância |
|---|---|---|---|---|---|
| mt37alu121d | Un | Conjunto de acessórios para formação de coletor modular, modelo Magna K1 de 1 1/2" de diâmetro, "UPONOR IBERIA", formado por dois suportes longos de parede, dois suportes curtos de parede, duas válvulas de enchimento de latão, dois termômetros, um manômetro, dois tampões terminais e material de montagem, "UPONOR IBERIA". (material) | 1.000 | 760.67 | 760.67 |
| mt37alu125da | Un | Coletor modular, de poliamida, de 1 1/2" de diâmetro, modelo Magna "UPONOR IBERIA", para 4 circuitos. (material) | 1.000 | 1533.69 | 1533.69 |
| mt37alu005t | Un | Nípel fêmea de 20 mm x 3/4" eurocone, modelo Vario "UPONOR IBERIA". (material) | 8.000 | 32.30 | 258.40 |
| mt37alu085d | Un | Conjunto de duas registros de esfera para fecho do circuito do coletor de 1 1/2" de diâmetro, modelo Magna "UPONOR IBERIA". (material) | 1.000 | 682.59 | 682.59 |
| mt37alu016g | Un | Curvatubos de plástico, modelo Multi "UPONOR IBERIA". (material) | 8.000 | 8.36 | 66.88 |
| mo004 | h | Montador de instalações de calefação. (mão de obra) | 1.821 | 40.91 | 74.50 |
| mo103 | h | Ajudante de montador de instalações de calefação. (mão de obra) | 1.821 | 30.78 | 56.05 |
| % | % | Custos diretos complementares | 2 % | 3432.78 | 68.66 |
|  |  | Custos diretos |  |  | 3501.44 |
