# Coletor para aquecimento e refrigeração por teto radiante

- Propriedade do ficheiro: CYPE INGENIEROS, S.A.
- Formato: FIEBDC-3/2002
- Âmbito geográfico: Brasil
- Moeda: BRL
- Custos indiretos: 3.00 %
- Despesas gerais: 13.00 %
- Lucro: 6.00 %
- IVA: 17.00 %

## I Instalações

### IC Aquecimento, refrigeração, climatização e água quente

#### ICE Emissores a água para aquecimento e refrigeração

**ICE103** Un Coletor para aquecimento e refrigeração por teto radiante.
Coletor pré-montado de poliamida reforçada, modelo Vario M "UPONOR IBERIA", para 4 circuitos, composto de ligações principais de 1", derivações de 3/4", termômetros, purgadores manuais, válvula de enchimento, válvula de esvaziamento, medidores de vazão, tampões terminais e suportes, registros de esfera para fecho do circuito do coletor, modelo Vario, nípeis fêmea de 20 mm x 3/4" eurocone, modelo Vario. Totalmente montado, ligado e testado.
Inclui: Marcação da localização do coletor. Colocação do coletor. Ligação das tubulações ao coletor. Ligação do coletor à rede de distribuição interior ou à caldeira.
Critério de medição de projeto: Número de unidades previstas, segundo documentação gráfica de Projeto.
Critério de quantitativos de obra: Medir-se-á o número de unidades realmente executadas segundo especificações de Projeto.

| Código | Un | Descrição | Rendimento | Preço | Importância |
|---|---|---|---|---|---|
| mt37alu009J | Un | Coletor pré-montado de poliamida reforçada, modelo Vario M "UPONOR IBERIA", para 4 circuitos, composto de ligações principais de 1", derivações de 3/4", termômetros, purgadores manuais, válvula de enchimento, válvula de esvaziamento, medidores de vazão, tampões terminais e suportes. (material) | 1.000 | 1228.52 | 1228.52 |
| mt37alu005t | Un | Nípel fêmea de 20 mm x 3/4" eurocone, modelo Vario "UPONOR IBERIA". (material) | 8.000 | 32.30 | 258.40 |
| mt37alu082d | Un | Registro de esfera para fecho do circuito do coletor de 1" de diâmetro, modelo Vario "UPONOR IBERIA". (material) | 2.000 | 118.04 | 236.08 |
| mo004 | h | Montador de instalações de calefação. (mão de obra) | 1.821 | 40.91 | 74.50 |
| mo103 | h | Ajudante de montador de instalações de calefação. (mão de obra) | 1.821 | 30.78 | 56.05 |
| % | % | Custos diretos complementares | 2 % | 1853.55 | 37.07 |
|  |  | Custos diretos |  |  | 1890.62 |
