# Sistema de aquecimento e refrigeração por piso radiante, com camada de argamassa, "UPONOR"

- Propriedade do ficheiro: CYPE INGENIEROS, S.A.
- Formato: FIEBDC-3/2002
- Âmbito geográfico: Brasil
- Moeda: BRL
- Custos indiretos: 3.00 %
- Despesas gerais: 13.00 %
- Lucro: 6.00 %
- IVA: 17.00 %

## I Instalações

### IC Aquecimento, refrigeração, climatização e água quente

#### ICE Emissores a água para aquecimento e refrigeração

**ICE107** m² Sistema de aquecimento e refrigeração por piso radiante, com camada de argamassa, "UPONOR".
Sistema de aquecimento por piso radiante "UPONOR IBERIA", composto por filme de polietileno, banda de espuma de polietileno (PE), de 150x10 mm, modelo Multi Auto-fixação, painel isolante de poliestireno expandido (EPS), com tiras de velcro para fixação dos tubos, com melhoria do isolamento acústico a ruído aéreo e de impacto, de 10000x1000 mm e 25 mm de espessura, proporcionando uma redução do nível global de pressão a ruído de impacto de 26 dB, modelo Klett Auto-fixação Neorol G, tubo de polietileno reticulado (PE-Xa) com barreira de oxigênio (EVOH), de 16 mm de diâmetro exterior e 2 mm de espessura, com tiras exteriores de velcro em espiral para fixação a painel isolante, modelo Klett Auto-fixação Confort Pipe PLUS, e argamassa autonivelante, "UPONOR IBERIA", com resistência à compressão de 20 N/mm², resistência à flexão de 4 N/mm², de 50 mm de espessura. Totalmente montado, ligado e testado.
Inclui: Preparação e limpeza da superfície de apoio. Marcação da instalação. Estendimento do filme de polietileno. Fixação do rodapé perimetral. Colocação dos painéis. Marcação do traçado da tubulação. Colocação e fixação das tubulações. Derramamento e espalhamento da camada de argamassa autonivelante.
Critério de medição de projeto: Superfície útil, medida segundo documentação gráfica de Projeto.
Critério de quantitativos de obra: Medir-se-á a superfície realmente executada segundo especificações de Projeto.

| Código | Un | Descrição | Rendimento | Preço | Importância |
|---|---|---|---|---|---|
| mt17peu010d | m² | Filme de polietileno, modelo Multi "UPONOR IBERIA". (material) | 1.000 | 11.05 | 11.05 |
| mt17epu021h | m | Banda de espuma de polietileno (PE), de 150x10 mm, modelo Multi Auto-fixação "UPONOR IBERIA", com fitas autoadesivas. (material) | 0.600 | 21.77 | 13.06 |
| mt17epu016f | m² | Painel isolante de poliestireno expandido (EPS), com tiras de velcro para fixação dos tubos, com melhoria do isolamento acústico a ruído aéreo e de impacto, de 10000x1000 mm 25 mm de espessura, proporcionando uma redução do nível global de pressão a ruído de impacto de 26 dB, modelo Klett Auto-fixação Neorol G "UPONOR IBERIA", com propagação retardada da chama Euroclasse E, com quadrícula de tiras de velcro cada 5 cm para fixação do tubo, união por sobreposição adesiva. (material) | 1.000 | 198.23 | 198.23 |
| mt37tpu015k | m | Tubo de polietileno reticulado (PE-Xa) com barreira de oxigênio (EVOH), de 16 mm de diâmetro exterior e 2 mm de espessura, com tiras exteriores de velcro em espiral para fixação a painel isolante, modelo Klett Auto-fixação Confort Pipe PLUS "UPONOR IBERIA", segundo ISO 15875-2. (material) | 10.000 | 10.60 | 106.00 |
| mt09mal020a | m³ | Argamassa autonivelante, com resistência à compressão de 20 N/mm², resistência à flexão de 4 N/mm², à base de sulfato de cálcio, para espessuras de 2,5 a 7,0 cm, usada em nivelação de pisos. (material) | 0.050 | 637.56 | 31.88 |
| mt08aaa010a | m³ | Água. (material) | 0.004 | 3.79 | 0.02 |
| mq06pym020 | h | Misturadora-bombeadora para argamassas autonivelantes. (equipamento) | 0.058 | 40.14 | 2.33 |
| mo004 | h | Montador de instalações de calefação. (mão de obra) | 0.398 | 40.91 | 16.28 |
| mo103 | h | Ajudante de montador de instalações de calefação. (mão de obra) | 0.398 | 30.78 | 12.25 |
| mo031 | h | Aplicador de argamassa autonivelante. (mão de obra) | 0.057 | 32.24 | 1.84 |
| mo069 | h | Ajudante de aplicador de argamassa autonivelante. (mão de obra) | 0.057 | 30.23 | 1.72 |
| % | % | Custos diretos complementares | 2 % | 394.66 | 7.89 |
|  |  | Custos diretos |  |  | 402.55 |
