# Sistema de aquecimento e refrigeração por piso radiante de baixa altura, em seco

- Propriedade do ficheiro: CYPE INGENIEROS, S.A.
- Formato: FIEBDC-3/2002
- Âmbito geográfico: Brasil
- Moeda: BRL
- Custos indiretos: 3.00 %
- Despesas gerais: 13.00 %
- Lucro: 6.00 %
- IVA: 17.00 %

## I Instalações

### IC Aquecimento, refrigeração, climatização e água quente

#### ICE Emissores a água para aquecimento e refrigeração

**ICE135** m² Sistema de aquecimento e refrigeração por piso radiante de baixa altura, em seco.
Sistema de aquecimento por piso radiante de baixa altura "UPONOR IBERIA", composto por, perfil perimetral de fibras sintéticas, de 1000x45x15 mm, painel isolante moldado, de poliestireno extrudido (XPS), de 1200x600 mm e 15 mm de espessura, com difusores de alumínio, modelo Siccus Mini e tubo de polietileno reticulado (PE-Xa) com barreira de oxigênio (EVOH), de 9,9 mm de diâmetro exterior e 1,1 mm de espessura, modelo Minitec Comfort Pipe. Totalmente montado, ligado e testado.
Inclui: Preparação e limpeza da superfície de apoio. Marcação da instalação. Fixação do perfil perimetral. Colocação dos painéis. Marcação do traçado da tubulação. Colocação e fixação das tubulações.
Critério de medição de projeto: Superfície útil, medida segundo documentação gráfica de Projeto.
Critério de quantitativos de obra: Medir-se-á a superfície realmente executada segundo especificações de Projeto.

| Código | Un | Descrição | Rendimento | Preço | Importância |
|---|---|---|---|---|---|
| mt17epu032d | m | Perfil perimetral de fibras sintéticas, de 1000x45x15 mm, "UPONOR IBERIA". (material) | 0.600 | 100.46 | 60.28 |
| mt17epu030d | m² | Painel isolante moldado, de poliestireno extrudido (XPS), de 1200x600 mm e 15 mm de espessura, com difusores de alumínio, modelo Siccus Mini "UPONOR IBERIA", espaçamento do tubo múltiplo de 10 cm. (material) | 1.389 | 448.69 | 623.23 |
| mt37tpu017h | m | Tubo de polietileno reticulado (PE-Xa) com barreira de oxigênio (EVOH), de 9,9 mm de diâmetro exterior e 1,1 mm de espessura, modelo Minitec Comfort Pipe, "UPONOR IBERIA", segundo ISO 15875-2. (material) | 10.000 | 7.49 | 74.90 |
| mo004 | h | Montador de instalações de calefação. (mão de obra) | 0.762 | 40.91 | 31.17 |
| mo103 | h | Ajudante de montador de instalações de calefação. (mão de obra) | 0.762 | 30.78 | 23.45 |
| % | % | Custos diretos complementares | 2 % | 813.03 | 16.26 |
|  |  | Custos diretos |  |  | 829.29 |
