# Equipamento de regulação e controle de zona

- Propriedade do ficheiro: CYPE INGENIEROS, S.A.
- Formato: FIEBDC-3/2002
- Âmbito geográfico: Brasil
- Moeda: BRL
- Custos indiretos: 3.00 %
- Despesas gerais: 13.00 %
- Lucro: 6.00 %
- IVA: 17.00 %

## I Instalações

### IC Aquecimento, refrigeração, climatização e água quente

#### ICE Emissores a água para aquecimento e refrigeração

**ICE155** Un Equipamento de regulação e controle de zona.
Sistema para controle da temperatura da água de impulsão por acionamento da válvula motorizada de 3 vias, controle da caldeira, da produção de água quente e da bomba de circulação e programação semanal com 9 horários pré-configurados e 4 horários de livre programação, em instalações de aquecimento, modelo Smatrix Move H X-157 Wired "UPONOR IBERIA", formado por central de controle, sonda de temperatura de impulsão e sonda de temperatura exterior, e válvula de assento de 2 vias, de 3/4" de diâmetro. Totalmente montado, ligado e testado.
Inclui: Marcação, colocação e fixação da válvula de zona e do termostato de ambiente. Ligação da válvula de zona à tubulação. Ligação elétrica e de comunicação.
Critério de medição de projeto: Número de unidades previstas, segundo documentação gráfica de Projeto.
Critério de quantitativos de obra: Medir-se-á o número de unidades realmente executadas segundo especificações de Projeto.

| Código | Un | Descrição | Rendimento | Preço | Importância |
|---|---|---|---|---|---|
| mt38esu083a | Un | Válvula de assento de 2 vias, de 3/4" de diâmetro. (material) | 1.000 | 694.01 | 694.01 |
| mt38esu058d | Un | Sistema para controle da temperatura da água de impulsão por acionamento da válvula motorizada de 3 vias, controle da caldeira, da produção de água quente e da bomba de circulação e programação semanal com 9 horários pré-configurados e 4 horários de livre programação, em instalações de aquecimento, modelo Smatrix Move H X-157 Wired "UPONOR IBERIA", formado por central de controle, sonda de temperatura de impulsão e sonda de temperatura exterior. (material) | 1.000 | 2544.84 | 2544.84 |
| mo004 | h | Montador de instalações de calefação. (mão de obra) | 0.797 | 40.91 | 32.61 |
| mo103 | h | Ajudante de montador de instalações de calefação. (mão de obra) | 0.797 | 30.78 | 24.53 |
| % | % | Custos diretos complementares | 2 % | 3295.99 | 65.92 |
|  |  | Custos diretos |  |  | 3361.91 |
