# Sistema de aquecimento por piso radiante elétrico, em seco

- Propriedade do ficheiro: CYPE INGENIEROS, S.A.
- Formato: FIEBDC-3/2002
- Âmbito geográfico: Brasil
- Moeda: BRL
- Custos indiretos: 3.00 %
- Despesas gerais: 13.00 %
- Lucro: 6.00 %
- IVA: 17.00 %

## I Instalações

### IC Aquecimento, refrigeração, climatização e água quente

#### ICM Emissores de calor elétricos

**ICM055** m² Sistema de aquecimento por piso radiante elétrico, em seco.
Sistema de aquecimento por piso radiante elétrico, formado por malha de aço com cabo térmico, fornecida em rolo, potência 160 W (160 W/m²), dimensões 0,5x2 m, modelo Comfort E 160-1 "UPONOR IBERIA", alimentação monofásica a 230 V, comprimento de cabo frio 4 m, com tubo corrugado de proteção para sonda de temperatura de piso.
Inclui: Limpeza e preparação da superfície suporte. Colocação do emissor. Ligação e verificação do seu correto funcionamento. Derramamento e espalhamento da camada de argamassa.
Critério de medição de projeto: Superfície útil, medida segundo documentação gráfica de Projeto.
Critério de quantitativos de obra: Medir-se-á a superfície realmente executada segundo especificações de Projeto.

| Código | Un | Descrição | Rendimento | Preço | Importância |
|---|---|---|---|---|---|
| mt38esu300ma | Un | Malha de aço com cabo térmico, fornecida em rolo, potência 160 W (160 W/m²), dimensões 0,5x2 m, modelo Comfort E 160-1 "UPONOR IBERIA", alimentação monofásica a 230 V, comprimento de cabo frio 4 m, com tubo corrugado de proteção para sonda de temperatura de piso, para sistema de aquecimento por piso radiante. (material) | 1.000 | 1034.55 | 1034.55 |
| mo004 | h | Montador de instalações de calefação. (mão de obra) | 0.224 | 40.91 | 9.16 |
| mo103 | h | Ajudante de montador de instalações de calefação. (mão de obra) | 0.224 | 30.78 | 6.89 |
| % | % | Custos diretos complementares | 2 % | 1050.60 | 21.01 |
|  |  | Custos diretos |  |  | 1071.61 |
