# Termostato para sistema de aquecimento por teto, parede ou piso radiantes

- Propriedade do ficheiro: CYPE INGENIEROS, S.A.
- Formato: FIEBDC-3/2002
- Âmbito geográfico: Brasil
- Moeda: BRL
- Custos indiretos: 3.00 %
- Despesas gerais: 13.00 %
- Lucro: 6.00 %
- IVA: 17.00 %

## I Instalações

### IC Aquecimento, refrigeração, climatização e água quente

#### ICM Emissores de calor elétricos

**ICM058** Un Termostato para sistema de aquecimento por teto, parede ou piso radiantes.
Termostato digital programável, via cabo, modelo Set T-871F "UPONOR IBERIA", para embutir, alimentação a 230 V, grau de proteção IP30, campo de regulação de 5°C a 30°C, com sonda de temperatura de piso.
Inclui: Ligação elétrica com os emissores e com a rede elétrica de fornecimento. Verificação do seu correto funcionamento.
Critério de medição de projeto: Número de unidades previstas, segundo documentação gráfica de Projeto.
Critério de quantitativos de obra: Medir-se-á o número de unidades realmente executadas segundo especificações de Projeto.

| Código | Un | Descrição | Rendimento | Preço | Importância |
|---|---|---|---|---|---|
| mt38esu324d | Un | Termostato digital programável, via cabo, modelo Set T-871F "UPONOR IBERIA", para embutir, alimentação a 230 V, grau de proteção IP30, campo de regulação de 5°C a 30°C, com sonda de temperatura de piso. (material) | 1.000 | 1454.64 | 1454.64 |
| mt35tpt010ae | m | Tubo rígido de PVC VD-M de 16 mm de diâmetro exterior e 1,3 mm de espessura. Resistência à compressão 750 N, resistência ao impacto 2 joules, temperatura de trabalho -5°C até 60°C, classificação 3321, com o preço incrementado em 20% relativamente a acessórios e peças especiais. (material) | 3.000 | 2.09 | 6.27 |
| mt35cep010aa | m | Cabo unipolar H07V-U, sendo a sua tensão atribuída de 450/750 V, reação ao fogo classe Eca segundo NP EN 50575, com condutor unifilar de cobre classe 1 de 1,5 mm² de seção, com isolamento de PVC. (material) | 9.000 | 0.52 | 4.68 |
| mo004 | h | Montador de instalações de calefação. (mão de obra) | 0.112 | 40.91 | 4.58 |
| mo103 | h | Ajudante de montador de instalações de calefação. (mão de obra) | 0.112 | 30.78 | 3.45 |
| % | % | Custos diretos complementares | 2 % | 1473.62 | 29.47 |
|  |  | Custos diretos |  |  | 1503.09 |
