# Tubulação para circuito de distribuição de água

- Propriedade do ficheiro: CYPE INGENIEROS, S.A.
- Formato: FIEBDC-3/2002
- Âmbito geográfico: Brasil
- Moeda: BRL
- Custos indiretos: 3.00 %
- Despesas gerais: 13.00 %
- Lucro: 6.00 %
- IVA: 17.00 %

## I Instalações

### IC Aquecimento, refrigeração, climatização e água quente

#### ICU Geotermia

**ICU040** m Tubulação para circuito de distribuição de água.
Tubulação para circuito de ligação de bomba de calor com coletor, enterrada, formada por tubo de polietileno de alta densidade (PE 100), de 110 mm de diâmetro exterior, PN=10 atm e 6,6 mm de espessura, SDR17. Incluindo acessórios e peças especiais. Totalmente montada, ligada e testada.
Inclui: Marcação do traçado das tubulações, acessórios e peças especiais. Colocação e fixação da tubulação, acessórios e peças especiais. Ligação de todos os circuitos.
Critério de medição de projeto: Comprimento medido segundo documentação gráfica de Projeto.
Critério de quantitativos de obra: Medir-se-á o comprimento realmente executado segundo especificações de Projeto.

| Código | Un | Descrição | Rendimento | Preço | Importância |
|---|---|---|---|---|---|
| mt37sgg070cc | m | Tubo de polietileno de alta densidade (PE 100), de 110 mm de diâmetro exterior, PN=10 atm e 6,6 mm de espessura, SDR17, com o preço incrementado em 10% relativamente a acessórios e peças especiais. (material) | 1.000 | 85.05 | 85.05 |
| mo004 | h | Montador de instalações de calefação. (mão de obra) | 1.963 | 40.91 | 80.31 |
| mo103 | h | Ajudante de montador de instalações de calefação. (mão de obra) | 1.963 | 30.78 | 60.42 |
| % | % | Custos diretos complementares | 2 % | 225.78 | 4.52 |
|  |  | Custos diretos |  |  | 230.30 |
