# Tubulação para instalação interior, embutida na parede

- Propriedade do ficheiro: CYPE INGENIEROS, S.A.
- Formato: FIEBDC-3/2002
- Âmbito geográfico: Brasil
- Moeda: BRL
- Custos indiretos: 3.00 %
- Despesas gerais: 13.00 %
- Lucro: 6.00 %
- IVA: 17.00 %

## I Instalações

### IF Abastecimento de água

#### IFI Instalação interior

**IFI006** m Tubulação para instalação interior, embutida na parede.
Tubulação para instalação interior, embutida na parede, formada por tubo de polietileno reticulado (PE-Xa), série 5, modelo Aqua Pipe "UPONOR IBERIA", de 16 mm de diâmetro exterior, PN=6 atm e 1,8 mm de espessura, sistema de união Quick and Easy, fornecido em rolos. Inclusive material auxiliar para montagem e fixação, acessórios e peças especiais.
Critérios considerados na determinação do preço da unidade de obra: O preço não inclui os trabalhos auxiliares de pedreiro para instalações.
Inclui: Marcação. Colocação e fixação do tubo e acessórios.
Critério de medição de projeto: Comprimento medido segundo documentação gráfica de Projeto.
Critério de quantitativos de obra: Medir-se-á o comprimento realmente executado segundo especificações de Projeto.

| Código | Un | Descrição | Rendimento | Preço | Importância |
|---|---|---|---|---|---|
| mt37tpu400i | Un | Material auxiliar para montagem e fixação das tubulações de polietileno reticulado (PE-Xa), série 5, modelo Aqua Pipe "UPONOR IBERIA", de 16 mm de diâmetro exterior. (material) | 0.400 | 0.37 | 0.15 |
| mt37tpu010yc | m | Tubo de polietileno reticulado (PE-Xa), série 5, modelo Aqua Pipe "UPONOR IBERIA", de 16 mm de diâmetro exterior, PN=6 atm e 1,8 mm de espessura, sistema de união Quick and Easy, fornecido em rolos, segundo ISO 15875-2, com o preço incrementado em 10% relativamente a acessórios e peças especiais. (material) | 1.000 | 8.70 | 8.70 |
| mo008 | h | Encanador. (mão de obra) | 0.034 | 40.91 | 1.39 |
| mo107 | h | Ajudante de encanador. (mão de obra) | 0.034 | 30.78 | 1.05 |
| % | % | Custos diretos complementares | 2 % | 11.29 | 0.23 |
|  |  | Custos diretos |  |  | 11.52 |
