# Acessório para tubulação de distribuição de água para sistema de aquecimento e refrigeração por teto radiante

- Propriedade do ficheiro: CYPE Ingenieros S.A.
- Formato: FIEBDC-3/2016
- Programa: Gerador de preços para construção civil. CYPE Ingenieros, S.A.
- Data: 26/09/2024
- Âmbito geográfico: Brasil
- Moeda: BRL
- Custos indiretos: 3 %
- Despesas gerais: 13 %
- Lucro: 6 %
- IVA: 17 %

## I Instalações

### IC Aquecimento, refrigeração, climatização e água quente

#### ICE Emissores a água para aquecimento e refrigeração

**ICE024** Un Acessório para tubulação de distribuição de água para sistema de aquecimento e refrigeração por teto radiante.
Conjunto de peças para a formação de uma derivação na tubulação, formado por Tê com saída roscada fêmea, de latão, de 20 mm x 1/2" x 20 mm, nípel com saída roscada macho, de latão, de 15 mm x 1/2" e manguito de 10x15 mm de diâmetro.
Inclui: Colocação e fixação do acessório.
Critério de medição de projeto: Número de unidades previstas, segundo documentação gráfica de Projeto.
Critério de quantitativos de obra: Medir-se-á o número de unidades realmente executadas segundo especificações de Projeto.

| Código | Un | Descrição | Rendimento | Preço | Importância |
|---|---|---|---|---|---|
| mt37tpu531n | Un | Tê com saída roscada fêmea, de latão, de 20 mm x 1/2" x 20 mm. (material) | 1 | 31.36 | 31.360 |
| mt38etu037a | Un | Nípel com saída roscada macho, de latão, de 15 mm x 1/2". (material) | 1 | 74.19 | 74.190 |
| mt38etu035a | Un | Manguito de 10x15 mm de diâmetro. (material) | 1 | 75.92 | 75.920 |
| mo103 | h | Ajudante de montador de instalações de calefação. (mão de obra) | 0.011 | 30.78 | 0.339 |
| % | % | Custos diretos complementares | 2 % | 181.809 | 3.636 |
|  |  | Custos diretos |  |  | 185.445 |
