# Centralita para grupo de impulsão para coletor

- Propriedade do ficheiro: CYPE Ingenieros S.A.
- Formato: FIEBDC-3/2016
- Programa: Gerador de preços para construção civil. CYPE Ingenieros, S.A.
- Data: 26/09/2024
- Âmbito geográfico: Brasil
- Moeda: BRL
- Custos indiretos: 3 %
- Despesas gerais: 13 %
- Lucro: 6 %
- IVA: 17 %

## I Instalações

### IC Aquecimento, refrigeração, climatização e água quente

#### ICE Emissores a água para aquecimento e refrigeração

**ICE162** Un Centralita para grupo de impulsão para coletor.
Sistema para controle da temperatura da água de impulsão por acionamento da válvula motorizada de 3 vias, controle da caldeira, da produção de água quente e da bomba de circulação e programação semanal com 9 horários pré-configurados e 4 horários de livre programação, em instalações de aquecimento, modelo Smatrix Move H X-157 Wired "UPONOR IBERIA", formado por central de controle, sonda de temperatura de impulsão e sonda de temperatura exterior, termostato digital programável, modelo Smatrix Wave T-168 RAL 9016, antena para ligação via rádio da central de controle com os termostatos, modelo SPI Smatrix Move PLUS A-155. Totalmente montada, ligada e testada.
Inclui: Colocação, fixação e ligação elétrica e de comunicação com todos os elementos que o exigem na instalação.
Critério de medição de projeto: Número de unidades previstas, segundo documentação gráfica de Projeto.
Critério de quantitativos de obra: Medir-se-á o número de unidades realmente executadas segundo especificações de Projeto.

| Código | Un | Descrição | Rendimento | Preço | Importância |
|---|---|---|---|---|---|
| mt38esu058d | Un | Sistema para controle da temperatura da água de impulsão por acionamento da válvula motorizada de 3 vias, controle da caldeira, da produção de água quente e da bomba de circulação e programação semanal com 9 horários pré-configurados e 4 horários de livre programação, em instalações de aquecimento, modelo Smatrix Move H X-157 Wired "UPONOR IBERIA", formado por central de controle, sonda de temperatura de impulsão e sonda de temperatura exterior. (material) | 1 | 2544.84 | 2544.840 |
| mt38esu104d | Un | Antena para ligação via rádio da central de controle com os termostatos, modelo SPI Smatrix Move PLUS A-155 "UPONOR IBERIA". (material) | 1 | 770.15 | 770.150 |
| mt38esu038h | Un | Termostato digital programável, modelo Smatrix Wave T-168 RAL 9016, "UPONOR IBERIA", dimensões 80x80x26,5 mm, com comunicação via rádio com a central e sensor de umidade. (material) | 1 | 1071.51 | 1071.510 |
| mo004 | h | Montador de instalações de calefação. (mão de obra) | 0.228 | 40.91 | 9.327 |
| mo103 | h | Ajudante de montador de instalações de calefação. (mão de obra) | 0.228 | 30.78 | 7.018 |
| % | % | Custos diretos complementares | 2 % | 4402.845 | 88.057 |
|  |  | Custos diretos |  |  | 4490.902 |
