# Sistema de aquecimento e refrigeração por teto radiante

- Propriedade do ficheiro: CYPE Ingenieros S.A.
- Formato: FIEBDC-3/2016
- Programa: Gerador de preços para construção civil. CYPE Ingenieros, S.A.
- Data: 17/06/2024
- Âmbito geográfico: Brasil
- Moeda: BRL
- Custos indiretos: 3 %
- Despesas gerais: 13 %
- Lucro: 6 %
- IVA: 17 %

## I Instalações

### IC Aquecimento, refrigeração, climatização e água quente

#### ICE Emissores a água para aquecimento e refrigeração

**ICE030** m² Sistema de aquecimento e refrigeração por teto radiante.
Sistema Renovis de aquecimento e refrigeração por teto radiante, "UPONOR IBERIA", composto por painéis radiantes de gesso acartonado, com circuitos integrados de tubo de polietileno reticulado (PE-Xa) com barreira de oxigênio, de 9,9 mm de diâmetro e 1,1 mm de espessura, de 800x625x15 mm, modelo Renovis Extra e tubulação de distribuição formada por tubo de polietileno reticulado (PE-Xa), de 5 camadas segundo o método UAX, com barreira de oxigênio (EVOH) e camada de proteção de polietileno (PE) modificado, de 20 mm de diâmetro exterior e 2 mm de espessura, modelo Comfort Pipe PLUS. Incluindo elementos de montagem e demais acessórios necessários para o seu correto funcionamento. Totalmente montado, ligado e testado.
Inclui: Marcação dos eixos da estrutura metálica. Nivelamento e aparafusamento dos perfis da estrutura metálica. Colocação e aparafusamento dos painéis. Tratamento de juntas. Marcação da tubulação de distribuição. Colocação e fixação da tubulação. Ligação dos painéis com a tubulação de distribuição e entre eles. Ligação da tubulação de distribuição com o coletor.
Critério de medição de projeto: Superfície útil, medida segundo documentação gráfica de Projeto.
Critério de quantitativos de obra: Medir-se-á a superfície realmente executada segundo especificações de Projeto.

| Código | Un | Descrição | Rendimento | Preço | Importância |
|---|---|---|---|---|---|
| mt12psg050c | m | Mestra 60/27 de chapa de aço galvanizado, de 60 mm de largura. (material) | 3.2 | 2.49 | 7.968 |
| mt38etu200t | m² | Painel radiante de gesso acartonado, com circuito integrado de tubo de polietileno reticulado (PE-Xa) com barreira de oxigênio, de 9,9 mm de diâmetro e 1,1 mm de espessura, de 800x625x15 mm, modelo Renovis Extra "UPONOR IBERIA", para sistema Renovis de aquecimento e refrigeração por parede e teto radiante, para fixação com parafusos sobre estrutura metálica. (material) | 1 | 1117.32 | 1117.320 |
| mt38etu210a | Un | Parafuso para a fixação de painel de sistema de aquecimento e refrigeração por parede e teto radiante a estrutura metálica, de 33 mm de comprimento. (material) | 15 | 0.29 | 4.350 |
| mt38etu211a | m | Fita para juntas entre painéis de sistema de aquecimento e refrigeração por parede e teto radiante. (material) | 0.45 | 165.2 | 74.340 |
| mt38etu212a | kg | Argamassa para juntas entre painéis de sistema de aquecimento e refrigeração por parede e teto radiante. (material) | 0.7 | 197.51 | 138.257 |
| mt38etu108b | Un | Tê de latão, de 20x9,9x20 mm, "UPONOR IBERIA", sistema de união Quick and Easy, inclusive anéis. (material) | 1 | 99.32 | 99.320 |
| mt37tpu012z | m | Tubo de polietileno reticulado (PE-Xa), de 5 camadas segundo o método UAX, com barreira de oxigênio (EVOH) e camada de proteção de polietileno (PE) modificado, de 20 mm de diâmetro exterior e 2 mm de espessura, modelo Comfort Pipe PLUS "UPONOR IBERIA", segundo ISO 15875-2. (material) | 0.1 | 10.6 | 1.060 |
| mo004 | h | Montador de instalações de calefação. (mão de obra) | 0.228 | 40.91 | 9.327 |
| mo103 | h | Ajudante de montador de instalações de calefação. (mão de obra) | 0.228 | 30.78 | 7.018 |
| % | % | Custos diretos complementares | 2 % | 1458.960 | 29.179 |
|  |  | Custos diretos |  |  | 1488.139 |

Resíduos:
- colocação: mt12psg050c Mestra 60/27 de chapa de aço galvanizado, de 60 mm de largura; fator de resíduo 0.0188
- colocação: mt38etu210a; fator de resíduo 0.005
- colocação: mt37tpu012z; fator de resíduo 0.0275049

## Recursos

**mt12psg050c** m Mestra 60/27 de chapa de aço galvanizado, de 60 mm de largura
Dados técnicos: Custo energético 70.752 MJ; Emissão de CO2 2.171 kg; Código LER 17 04 05; Massa do elemento 0.53 kg; Volume 0.000252 m3
Resíduos:
- embalagem: re170203 Plástico. (componente de resíduo); rendimento 0.005 kg; Código LER 17 02 03; Massa do elemento 1 kg; Volume 0.001667 m3

**mt38etu210a** Un Parafuso para a fixação de painel de sistema de aquecimento e refrigeração por parede e teto radiante a estrutura
Dados técnicos: Custo energético 0.065 MJ; Emissão de CO2 0.004 kg; Código LER 17 04 05; Massa do elemento 0.0066 kg; Volume 0.000003 m3
Resíduos:
- embalagem: re150101 Embalagens de papel e cartão. (componente de resíduo); rendimento 0.001 kg; Código LER 15 01 01; Massa do elemento 1 kg; Volume 0.001333 m3

**mt37tpu012z** m Tubo de polietileno reticulado (PE-Xa)
Dados técnicos: Custo energético 9.979 MJ; Emissão de CO2 0.495 kg; Código LER 17 02 03; Massa do elemento 0.103 kg; Volume 0.000172 m3
