# Coletor para aquecimento e refrigeração por piso radiante

- Propriedade do ficheiro: CYPE Ingenieros S.A.
- Formato: FIEBDC-3/2016
- Programa: Gerador de preços para construção civil. CYPE Ingenieros, S.A.
- Data: 17/06/2024
- Âmbito geográfico: Brasil
- Moeda: BRL
- Custos indiretos: 3 %
- Despesas gerais: 13 %
- Lucro: 6 %
- IVA: 17 %

## I Instalações

### IC Aquecimento, refrigeração, climatização e água quente

#### ICE Emissores a água para aquecimento e refrigeração

**ICE100** Un Coletor para aquecimento e refrigeração por piso radiante.
Coletor pré-montado de poliamida reforçada, modelo Vario M "UPONOR IBERIA", para 4 circuitos, composto de ligações principais de 1", derivações de 3/4", termômetros, purgadores manuais, válvula de enchimento, válvula de esvaziamento, medidores de vazão, tampões terminais e suportes, nípeis fêmea de 16 mm x 3/4" eurocone, modelo Vario, registros de esfera para fecho do circuito do coletor, modelo Vario, curvatubos de plástico, modelo Fix, montado em armário de aço galvanizado, de 80x550x730 mm, modelo Vario IW com porta, modelo Vario IW S. Totalmente montado, ligado e testado.
Inclui: Marcação da localização do coletor. Colocação do armário para o coletor. Colocação do coletor. Ligação das tubulações ao coletor. Ligação do coletor à rede de distribuição interior ou à caldeira.
Critério de medição de projeto: Número de unidades previstas, segundo documentação gráfica de Projeto.
Critério de quantitativos de obra: Medir-se-á o número de unidades realmente executadas segundo especificações de Projeto.

| Código | Un | Descrição | Rendimento | Preço | Importância |
|---|---|---|---|---|---|
| mt37alu009J | Un | Coletor pré-montado de poliamida reforçada, modelo Vario M "UPONOR IBERIA", para 4 circuitos, composto de ligações principais de 1", derivações de 3/4", termômetros, purgadores manuais, válvula de enchimento, válvula de esvaziamento, medidores de vazão, tampões terminais e suportes. (material) | 1 | 1228.52 | 1228.520 |
| mt37alu005r | Un | Nípel fêmea de 16 mm x 3/4" eurocone, modelo Vario "UPONOR IBERIA". (material) | 8 | 24.54 | 196.320 |
| mt37alu082d | Un | Registro de esfera para fecho do circuito do coletor de 1" de diâmetro, modelo Vario "UPONOR IBERIA". (material) | 2 | 118.04 | 236.080 |
| mt37alu015d | Un | Curvatubos de plástico, modelo Fix "UPONOR IBERIA". (material) | 8 | 8.06 | 64.480 |
| mt37alu031Q | Un | Armário de aço galvanizado, de 80x550x730 mm, modelo Vario IW "UPONOR IBERIA", para coletor de 2 a 4 saídas, regulável em altura, com barra curvatubos. (material) | 1 | 471.7 | 471.700 |
| mt37alu032s | Un | Porta bloqueável para armário de aço, acabamento pintado cor branca RAL 9010, de 500x730 mm, modelo Vario IW S "UPONOR IBERIA". (material) | 1 | 582.17 | 582.170 |
| mo004 | h | Montador de instalações de calefação. (mão de obra) | 1.821 | 40.91 | 74.497 |
| mo103 | h | Ajudante de montador de instalações de calefação. (mão de obra) | 1.821 | 30.78 | 56.050 |
| % | % | Custos diretos complementares | 2 % | 2909.817 | 58.196 |
|  |  | Custos diretos |  |  | 2968.013 |

Resíduos:
- colocação: mt37alu009J; fator de resíduo 0.0165

## Recursos

**mt37alu009J** Un Coletor pré-montado de poliamida reforçada
Dados técnicos: Custo energético 39.743 MJ; Emissão de CO2 2.008 kg; Código LER 17 02 03; Massa do elemento 0.41 kg; Volume 0.000683 m3
Resíduos:
- embalagem: re150101 Embalagens de papel e cartão. (componente de resíduo); rendimento 0.042 kg; Código LER 15 01 01; Massa do elemento 1 kg; Volume 0.001333 m3

**mt37alu005r** Un Nípel fêmea de 16 mm x 3/4" eurocone, modelo Vario "UPONOR IBERIA"
Dados técnicos: Custo energético 23.583 MJ; Emissão de CO2 1.642 kg
Resíduos:
- embalagem: re150101 Embalagens de papel e cartão; rendimento 0.072 kg

**mt37alu082d** Un Registro de esfera para fecho do circuito do coletor de 1" de diâmetro, modelo Vario "UPONOR IBERIA"
Dados técnicos: Custo energético 254.804 MJ; Emissão de CO2 17.171 kg
Resíduos:
- embalagem: re150101 Embalagens de papel e cartão; rendimento 0.072 kg

**mt37alu031Q** Un Armário de aço galvanizado
Dados técnicos: Custo energético 0.019 MJ; Emissão de CO2 0.031 kg
Resíduos:
- embalagem: re150101 Embalagens de papel e cartão; rendimento 0.036 kg

**mt37alu032s** Un Porta bloqueável para armário de aço
Dados técnicos: Custo energético 0.019 MJ; Emissão de CO2 0.031 kg
Resíduos:
- embalagem: re150101 Embalagens de papel e cartão; rendimento 0.036 kg
