# Coletor para aquecimento por piso radiante, para indústria e setor terciário

- Propriedade do ficheiro: CYPE Ingenieros S.A.
- Formato: FIEBDC-3/2016
- Programa: Gerador de preços para construção civil. CYPE Ingenieros, S.A.
- Data: 17/06/2024
- Âmbito geográfico: Brasil
- Moeda: BRL
- Custos indiretos: 3 %
- Despesas gerais: 13 %
- Lucro: 6 %
- IVA: 17 %

## I Instalações

### IC Aquecimento, refrigeração, climatização e água quente

#### ICE Emissores a água para aquecimento e refrigeração

**ICE101** Un Coletor para aquecimento por piso radiante, para indústria e setor terciário.
Coletor modular, de poliamida, de 1 1/2" de diâmetro, modelo Magna "UPONOR IBERIA", para 4 circuitos, conjunto de acessórios para formação de coletor modular, modelo Magna K1, nípeis fêmea de 20 mm x 3/4" eurocone, modelo Vario, curvatubos de plástico, modelo Multi, conjunto de duas registros de esfera para fecho do circuito do coletor de 1 1/2" de diâmetro, modelo Magna. Totalmente montado, ligado e testado.
Inclui: Marcação da localização do coletor. Colocação do coletor. Ligação das tubulações ao coletor. Ligação do coletor à rede de distribuição interior ou à caldeira.
Critério de medição de projeto: Número de unidades previstas, segundo documentação gráfica de Projeto.
Critério de quantitativos de obra: Medir-se-á o número de unidades realmente executadas segundo especificações de Projeto.

| Código | Un | Descrição | Rendimento | Preço | Importância |
|---|---|---|---|---|---|
| mt37alu121d | Un | Conjunto de acessórios para formação de coletor modular, modelo Magna K1 de 1 1/2" de diâmetro, "UPONOR IBERIA", formado por dois suportes longos de parede, dois suportes curtos de parede, duas válvulas de enchimento de latão, dois termômetros, um manômetro, dois tampões terminais e material de montagem, "UPONOR IBERIA". (material) | 1 | 760.67 | 760.670 |
| mt37alu125da | Un | Coletor modular, de poliamida, de 1 1/2" de diâmetro, modelo Magna "UPONOR IBERIA", para 4 circuitos. (material) | 1 | 1533.69 | 1533.690 |
| mt37alu005t | Un | Nípel fêmea de 20 mm x 3/4" eurocone, modelo Vario "UPONOR IBERIA". (material) | 8 | 32.3 | 258.400 |
| mt37alu085d | Un | Conjunto de duas registros de esfera para fecho do circuito do coletor de 1 1/2" de diâmetro, modelo Magna "UPONOR IBERIA". (material) | 1 | 682.59 | 682.590 |
| mt37alu016g | Un | Curvatubos de plástico, modelo Multi "UPONOR IBERIA". (material) | 8 | 8.36 | 66.880 |
| mo004 | h | Montador de instalações de calefação. (mão de obra) | 1.821 | 40.91 | 74.497 |
| mo103 | h | Ajudante de montador de instalações de calefação. (mão de obra) | 1.821 | 30.78 | 56.050 |
| % | % | Custos diretos complementares | 2 % | 3432.777 | 68.656 |
|  |  | Custos diretos |  |  | 3501.433 |

Resíduos:
- colocação: mt37alu125da Coletor modular, de poliamida, de 1 1/2" de diâmetro, modelo Magna "UPONOR IBERIA", para 4 circuitos; fator de resíduo 0.0165

## Recursos

**mt37alu121d** Un Conjunto de acessórios para formação de coletor modular
Dados técnicos: Custo energético 0.046 MJ; Emissão de CO2 0.073 kg
Resíduos:
- embalagem: re150101 Embalagens de papel e cartão. (componente de resíduo); rendimento 0.086 kg; Código LER 15 01 01; Massa do elemento 1 kg; Volume 0.001333 m3

**mt37alu125da** Un Coletor modular, de poliamida, de 1 1/2" de diâmetro, modelo Magna "UPONOR IBERIA", para 4 circuitos
Dados técnicos: Custo energético 39.743 MJ; Emissão de CO2 2.008 kg; Código LER 17 02 03; Massa do elemento 0.41 kg; Volume 0.000683 m3
Resíduos:
- embalagem: re150101 Embalagens de papel e cartão; rendimento 0.042 kg

**mt37alu005t** Un Nípel fêmea de 20 mm x 3/4" eurocone, modelo Vario "UPONOR IBERIA"
Dados técnicos: Custo energético 41.153 MJ; Emissão de CO2 2.822 kg
Resíduos:
- embalagem: re150101 Embalagens de papel e cartão; rendimento 0.072 kg

**mt37alu085d** Un Conjunto de duas registros de esfera para fecho do circuito do coletor de 1 1/2" de diâmetro
Dados técnicos: Custo energético 254.811 MJ; Emissão de CO2 17.183 kg
Resíduos:
- embalagem: re150101 Embalagens de papel e cartão; rendimento 0.086 kg
