# Sistema de aquecimento por piso radiante para indústria e setor terciário, com camada de argamassa

- Propriedade do ficheiro: CYPE Ingenieros S.A.
- Formato: FIEBDC-3/2016
- Programa: Gerador de preços para construção civil. CYPE Ingenieros, S.A.
- Data: 17/06/2024
- Âmbito geográfico: Brasil
- Moeda: BRL
- Custos indiretos: 3 %
- Despesas gerais: 13 %
- Lucro: 6 %
- IVA: 17 %

## I Instalações

### IC Aquecimento, refrigeração, climatização e água quente

#### ICE Emissores a água para aquecimento e refrigeração

**ICE140** m² Sistema de aquecimento por piso radiante para indústria e setor terciário, com camada de argamassa.
Sistema de aquecimento por piso radiante canaletes "UPONOR IBERIA", composto por canaleta adesiva de fixação para tubo de 14 a 20 mm de diâmetro, modelo Fix, banda de espuma de polietileno (PE), de 200x10 mm, modelo Magna, tubo de polietileno reticulado (PE-Xa), de 5 camadas segundo o método UAX, com barreira de oxigênio (EVOH) e camada de proteção de polietileno (PE) modificado, de 20 mm de diâmetro exterior e 2 mm de espessura, modelo Comfort Pipe PLUS e argamassa autonivelante, "UPONOR IBERIA", com resistência à compressão de 20 N/mm², resistência à flexão de 4 N/mm², de 40 mm de espessura. Totalmente montado, ligado e testado.
Inclui: Preparação e limpeza da superfície de apoio. Marcação da instalação. Fixação do rodapé perimetral. Colocação das canaletas de suporte dos tubos. Marcação do traçado da tubulação. Colocação e fixação das tubulações. Derramamento e espalhamento da camada de argamassa autonivelante.
Critério de medição de projeto: Superfície útil, medida segundo documentação gráfica de Projeto.
Critério de quantitativos de obra: Medir-se-á a superfície realmente executada segundo especificações de Projeto.

| Código | Un | Descrição | Rendimento | Preço | Importância |
|---|---|---|---|---|---|
| mt17epu019d | m | Banda de espuma de polietileno (PE), de 200x10 mm, modelo Magna "UPONOR IBERIA". (material) | 0.6 | 23.37 | 14.022 |
| mt37alu025d | m | Canaleta adesiva de fixação para tubo de 14 a 20 mm de diâmetro, modelo Fix "UPONOR IBERIA", espaçamento do tubo múltiplo de 50 cm. (material) | 1 | 19.7 | 19.700 |
| mt37tpu012z | m | Tubo de polietileno reticulado (PE-Xa), de 5 camadas segundo o método UAX, com barreira de oxigênio (EVOH) e camada de proteção de polietileno (PE) modificado, de 20 mm de diâmetro exterior e 2 mm de espessura, modelo Comfort Pipe PLUS "UPONOR IBERIA", segundo ISO 15875-2. (material) | 6.667 | 10.6 | 70.670 |
| mt09mal020a | m³ | Argamassa autonivelante, com resistência à compressão de 20 N/mm², resistência à flexão de 4 N/mm², à base de sulfato de cálcio, para espessuras de 2,5 a 7,0 cm, usada em nivelação de pisos. (material) | 0.04 | 637.56 | 25.502 |
| mt08aaa010a | m³ | Água. (material) | 0.004 | 3.79 | 0.015 |
| mq06pym020 | h | Misturadora-bombeadora para argamassas autonivelantes. (equipamento) | 0.058 | 40.14 | 2.328 |
| mo004 | h | Montador de instalações de calefação. (mão de obra) | 0.762 | 40.91 | 31.173 |
| mo103 | h | Ajudante de montador de instalações de calefação. (mão de obra) | 0.762 | 30.78 | 23.454 |
| mo031 | h | Aplicador de argamassa autonivelante. (mão de obra) | 0.057 | 32.24 | 1.838 |
| mo069 | h | Ajudante de aplicador de argamassa autonivelante. (mão de obra) | 0.057 | 30.23 | 1.723 |
| % | % | Custos diretos complementares | 2 % | 190.425 | 3.809 |
|  |  | Custos diretos |  |  | 194.234 |

Resíduos:
- colocação: mt17epu019d Banda de espuma de polietileno (PE), de 200x10 mm, modelo Magna "UPONOR IBERIA"; fator de resíduo 0.0596857
- colocação: mt37tpu012z; fator de resíduo 0.0275049
- colocação: mt09mal020a; fator de resíduo 0.0036

## Recursos

**mt17epu019d** m Banda de espuma de polietileno (PE), de 200x10 mm, modelo Magna "UPONOR IBERIA"
Dados técnicos: Custo energético 19.303 MJ; Emissão de CO2 0.686 kg; Código LER 17 06 04; Massa do elemento 0.14 kg; Volume 0.000233 m3
Resíduos:
- embalagem: re170203 Plástico. (componente de resíduo); rendimento 0.001 kg; Código LER 17 02 03; Massa do elemento 1 kg; Volume 0.001667 m3

**mt37tpu012z** m Tubo de polietileno reticulado (PE-Xa)
Dados técnicos: Custo energético 9.979 MJ; Emissão de CO2 0.495 kg; Código LER 17 02 03; Massa do elemento 0.103 kg; Volume 0.000172 m3

**mt09mal020a** m³ Argamassa autonivelante
Dados técnicos: Custo energético 1365.000 MJ; Emissão de CO2 105.000 kg; Código LER 17 01 01; Massa do elemento 2100 kg; Volume 1.4 m3

**mt08aaa010a** m³ Água
Dados técnicos: Custo energético 60.000 MJ; Emissão de CO2 30.000 kg
