# Instalação interior para cozinha

- Propriedade do ficheiro: CYPE Ingenieros S.A.
- Formato: FIEBDC-3/2016
- Programa: Gerador de preços para construção civil. CYPE Ingenieros, S.A.
- Data: 17/06/2024
- Âmbito geográfico: Brasil
- Moeda: BRL
- Custos indiretos: 3 %
- Despesas gerais: 13 %
- Lucro: 6 %
- IVA: 17 %

## I Instalações

### IF Abastecimento de água

#### IFI Instalação interior

**IFI012** Un Instalação interior para cozinha.
Instalação interior de abastecimento de água para cozinha com capacidade para: pia, tomada e válvula de secionamento para máquina de lavar louça, realizada com tubo de polietileno reticulado (PE-X), modelo Aqua Pipe "UPONOR IBERIA", para a rede de água fria e quente que liga o ramal de distribuição individual ou um dos seus ramais de alimentação com cada um dos aparelhos sanitários, com os diâmetros necessários para cada ponto de serviço. Inclusive válvulas de secionamento para o corte do abastecimento de água, material auxiliar para montagem e fixação, ramal de distribuição individual, acessórios de ramais.
Critérios considerados na determinação do preço da unidade de obra: O preço não inclui os trabalhos auxiliares de pedreiro para instalações.
Inclui: Marcação. Colocação e fixação de tubulações e válvulas.
Critério de medição de projeto: Número de unidades previstas, segundo documentação gráfica de Projeto.
Critério de quantitativos de obra: Medir-se-á o número de unidades realmente executadas segundo especificações de Projeto.

| Código | Un | Descrição | Rendimento | Preço | Importância |
|---|---|---|---|---|---|
| mt37tpu400i | Un | Material auxiliar para montagem e fixação das tubulações de polietileno reticulado (PE-Xa), série 5, modelo Aqua Pipe "UPONOR IBERIA", de 16 mm de diâmetro exterior. (material) | 8.1 | 0.37 | 2.997 |
| mt37tpu010yg | m | Tubo de polietileno reticulado (PE-Xa), série 5, modelo Aqua Pipe "UPONOR IBERIA", de 16 mm de diâmetro exterior, PN=6 atm e 1,8 mm de espessura, sistema de união Quick and Easy, fornecido em rolos, segundo ISO 15875-2, com o preço incrementado em 30% relativamente a acessórios e peças especiais. (material) | 8.1 | 10.28 | 83.268 |
| mt37tpu400j | Un | Material auxiliar para montagem e fixação das tubulações de polietileno reticulado (PE-Xa), série 5, modelo Aqua Pipe "UPONOR IBERIA", de 20 mm de diâmetro exterior. (material) | 11 | 0.48 | 5.280 |
| mt37tpu010zg | m | Tubo de polietileno reticulado (PE-Xa), série 5, modelo Aqua Pipe "UPONOR IBERIA", de 20 mm de diâmetro exterior, PN=6 atm e 1,9 mm de espessura, sistema de união Quick and Easy, fornecido em rolos, segundo ISO 15875-2, com o preço incrementado em 30% relativamente a acessórios e peças especiais. (material) | 11 | 14.21 | 156.310 |
| mt37avu020n | Un | Registro de esfera, de latão, de 20 mm de diâmetro, "UPONOR IBERIA", sistema de união Quick and Easy. (material) | 2 | 76.7 | 153.400 |
| mt37avu100t | Un | Manípulo à vista de aço inoxidável, "UPONOR IBERIA". (material) | 2 | 37.05 | 74.100 |
| mt31gcg070a | Un | Válvula de secionamento para máquina de lavar roupa ou louça, para roscar, gama básica, de 1/2" de diâmetro. (material) | 1 | 76.59 | 76.590 |
| mo008 | h | Encanador. (mão de obra) | 4.178 | 40.91 | 170.922 |
| mo107 | h | Ajudante de encanador. (mão de obra) | 4.178 | 30.78 | 128.599 |
| % | % | Custos diretos complementares | 2 % | 851.466 | 17.029 |
|  |  | Custos diretos |  |  | 868.495 |

Resíduos:
- colocação: mt37tpu010yg; fator de resíduo 0.0275
- colocação: mt37tpu010zg; fator de resíduo 0.0275049

## Recursos

**mt37tpu010yg** m Tubo de polietileno reticulado (PE-Xa)
Dados técnicos: Custo energético 7.363 MJ; Emissão de CO2 0.366 kg; Código LER 17 02 03; Massa do elemento 0.076 kg; Volume 0.000127 m3

**mt37tpu010zg** m Tubo de polietileno reticulado (PE-Xa)
Dados técnicos: Custo energético 9.979 MJ; Emissão de CO2 0.495 kg; Código LER 17 02 03; Massa do elemento 0.103 kg; Volume 0.000172 m3

**mt37avu020n** Un Registro de esfera, de latão, de 20 mm de diâmetro, "UPONOR IBERIA", sistema de união Quick and Easy
Dados técnicos: Custo energético 720.409 MJ; Emissão de CO2 48.441 kg
Resíduos:
- embalagem: re150101 Embalagens de papel e cartão. (componente de resíduo); rendimento 0.072 kg; Código LER 15 01 01; Massa do elemento 1 kg; Volume 0.001333 m3

**mt37avu100t** Un Manípulo à vista de aço inoxidável, "UPONOR IBERIA"
Dados técnicos: Custo energético 40.992 MJ; Emissão de CO2 6.081 kg
Resíduos:
- embalagem: re150101 Embalagens de papel e cartão; rendimento 0.072 kg
